# SCD Schulcampus Deisenhofen - gesamt
Angebotsaufforderung (GAEB DA XML 3.3, DA83)
Projekt: 2021-04
Währung: EUR
Erstellt mit: GXML Toolbox V3.3 R20220330, ORCA AVA 27 27.00.00, 02.02.2026

## 1.0 Angaben zu Abschnitt 0 der Allgemeinen Technischen Vertragsbedingungen
1.0 Angaben zu Abschnitt 0 der Allgemeinen Technischen Vertragsbedingungen - Stand 15.01.2026 -

1.1 Angaben zur Baustelle

Lage der Baustelle, Umgebungsbedingungen, Zufahrtsmöglichkeiten und Beschaffenheit der Zufahrt sowie etwaige Einschränkungen bei ihrer Benutzung.

Das Bauvorhaben "Neubau Schulcampus Deisenhofen" befindet sich in der Gemeinde Oberhaching, Ortsteil Deisenhofen an der Sauerlacher Straße. Sie beinhaltet das Abräumen des Oberbodens der früheren Ackerfläche sowie die Erstellung des Neubaus des Schulcampus, bestehend aus Fachoberschule, Realschule, Mensa mit Verwaltungsbüros des Zweckverbands, 3-fach Sporthalle und Tiefgarage (inkl. Freiflächengestaltung und Nebengebäuden).

Während der Bauarbeiten befinden sich die angrenzenden Nachbargebäude immer in Nutzung.

Lage des Baugrundstücks:
Der Schulcampus liegt in unmittelbarer Nähe zum S-Bahnhof Deisenhofen. Das Grundstück befindet sich zwischen der Sauerlacher Strasse  und der Schulstrasse. Südlich wird es durch einen Wirtschaftsweg, den Vogelherdweg und im Norden durch einen Fussweg begrenzt.
Südlich des Vogelherdweges befindet sich der Teil des Grundstückes auf dem sich die Aussensportflächen befinden.

Zufahrt:
Die Ver- und Entsorgung der Baustelle erfolgt ausschließlich über die Sauerlacher Straße. Die Schulstraße ist von Baustellenverkehr freizuhalten. Hier besteht durch die gegenüberliegende Grundschule eine erhöhte Unfallgefahr.
Die Hauptzufahrt zur Baustelle an der Sauerlacher Straße, wird täglich vor Arbeitsbeginn geöffnet und ist nach dem Verlassen der Baustelle zu schließen.
In nahem Umfeld sowie auf dem Gelände der Baustelle besteht nur bedingte Wendemöglichkeit, insbesondere für Schwerlasttransporte oder Sattelauflieger.
In Ausnahmefällen darf nach ausdrücklicher Erlaubnis des AG oder der Objektüberwachung eine Nebenzufahrt an der Schulstraße genutzt werden. Eine Erlaubnis wird nur Schwerlasttransporten und Sattelaufliegern erteilt.

Art und Lage der baulichen Anlagen, z.B. auch Anzahl und Höhe der Geschosse.
Entwurf/ Erscheinungsbild
Das Grundstück befindet sich im Oberhachinger Ortsteil Deisenhofen unmittelbar westlich der gleichnamigen S-Bahn-Station.
Auf dem Grundstück entstehen eine Realschule, eine Fachoberschule (FOS), eine Mensa, eine 3-fach-Sporthalle, die auch als Mehrzweckhalle genutzt werden soll, und eine Tiefgarage.

Die Realschule und die Fachoberschule entstehen als Holz-Hybrid-Bauten. Mensa, Sporthalle und Tiefgarage sind Massivbauten aus Stahlbeton. Bis auf die Fachoberschule sind alle Gebäude im 1. UG verbunden. Die Schulen bestehen aus je drei Gebäudeteilen, von denen jeweils 2 eine Geschossigkeit von EG + 1 haben und der dritte EG +2 hat. Mensa und Sporthalle haben jeweils 1 Obergeschoss, die Tiefgarage befindet sich zwischen Sporthalle und Realschule im Untergeschoss.
Alle Gebäude sind mit Holzfassaden und Blechdächern geplant.

Die Oberflächen im Inneren sind Sichtoberflächen (Holz bzw. Beton), flächenelastische Bodenbeläge, Holz- und Werksteinböden.

Gebäudekennzahlen (Circa-Werte)

Grundstücksfläche: ca. 9 ha

Grundflächen (aller Gebäude)
Brutto-Grundfläche gesamt (BGF): 35.300 qm
- Realschule:  12.400 qm
- Fachoberschule: 12.000 qm
- Sporthalle:  5.400 qm
- Mensa:  2.000 qm
- Tiefgarage:  3.500 qm

Höhenangaben Realschule: +/- 0,00 = +596,40 ü NHN
- OK Gelände:  +596,38 ü NHN
- OK FB UG:  +592,21ü NHN
- OK FB EG:  +/- 0,00 m = 596,40 ü NHN
- OK FB 1.OG:  +600,925 ü NHN
- OK FB 2.OG:  +604,945 ü NHN

Höhenangaben Fachoberschule: +/- 0,00 = +596,15 ü NHN
- OK Gelände: +596,13 ü NHN
- OK FB UG:  +591,96 ü NHN
- OK FB EG:  +/- 0,00 m = 596,15 ü NHN
- OK FB 1.OG: +600,675 ü NHN
- OK FB 2.OG: +604,695 ü NHN

Höhenangaben Mensa: +/- 0,00 = +596,15 ü NHN
- OK Gelände:  +596,13 ü NHN
- OK FB UG:  +591,55 ü NHN
- OK FB EG:  +596,15 ü NHN
- OK FB OG:  +600,40 ü NHN

Höhenangaben Sporthalle: +/- 0,00 = +596,15 ü NHN
- OK Gelände: +596,13 ü NHN
- OK FB UG:  +591,55 ü NHN
- OK FB EG:  +596,15 ü NHN
- OK FB OG: +600,40 ü NHN

Tiefgarage
- OK Gelände: +596,15 ü NHN
- OK FB UG:  +591,55 ü NHN

Brutto-Rauminhalt gesamt (BRI): 188.550 cbm
- Realschule: 64.750 cbm
- Fachoberschule: 57.500 cbm
- Sporthalle:  40.100 cbm
- Mensa:  9.700 cbm
- Tiefgarage:  16.500 cbm

Bodenverhältnisse
Für das Grundstück liegt ein Baugrundgutachten vor.

Grundwassersituation
Der Bemessungswasserstand liegt auf einer Höhe von 575,00 m ü NN.

1.2 Konstruktionsbeschreibung Architektur

Baugrube und Gründung (für Ausbaugewerke nicht relevant ) entfällt

Primärkonstruktion/ Rohbau
Realschule und Fachoberschule:
Das Untergeschoss wird in Stahlbeton hergestellt. Teilweise wird Recyclingbeton eingesetzt, andere Teile werden in Sichtbetonqualität hergestellt. Tieferliegende Bauteile wie Pumpensümpfe, Bodenkanäle etc. werden in WU-Beton hergestellt.
Treppenhauskerne werden in Stahlbeton in Sichtbetonqualität errichtet
Tragkonstruktion Erdgeschoss und Obergeschosse Holz (s.u.)

Sporthalle, Mensa und Tiefgarage:
Tragkonstruktion aus Stahlbeton in Sichtbetonqualität
Tieferliegende Bauteile wie Pumpensümpfe, Bodenkanäle etc. werden in WU-Beton hergestellt.
Dachkonstruktionen Mensa und Sporthalle aus Holz
Decke Tiefgarage Stahlbeton

Fassade
Die Fassaden sollen mit einer vertikalen Boden-Deckel-Schalung aus Holz versehen werden.
Teilbereiche werden aus Brandschutzgründen mit einer nichtbrennbaren Fassade ausgebildet.
In den Tiefhöfen (Realschule, Fachoberschule und Sporthalle) wird die Fassade mit Betonfertigteilen bekleidet.

Elementaufbauten und Oberflächen
Bodenplatte im UG:
Stahlbeton flügelgeglättet, auf XPS-Dämmung

Außenwände
Realschule und Fachoberschule:
Holzrahmenbauwände, im Werk vorgefertigt
Zellulosedämmung zwischen statisch wirksamen Holzriegeln
außenseitig DWD-Platte, innenseitig OSB-Platte

Sporthalle, Mensa und Tiefgarage:
Aussenwände und -stützen Stahlbetons Ortbeton, tlw. Fertigteile, Sichtbetonqualität

Fassaden
Realschule, Fachoberschule und Mensa:
Hinterlüftete, vertikale Holzverschalung, Fichte,
als Boden-Deckel-Schalung, vorvergraut
Pfosten-Riegel-Elemente aus Holz-Aluminium Konstruktion mit Festverglasung, Fenster und Türen als Drehflügel (manuell) und integrierten, dezentralen Lüftungsgeräten, Holzart: Fichte/ Esche, Aluminium Deckschalen: pulverbeschichtet, Holzoberfläche: transparent lasiert
Verglasungsart: 2- bzw. 3-Scheiben-Verglasung Isolierverglasung und Sonnenschutzverglasung
Oberlichtbänder mit Festverglasungen und Lamellenfenstern im Bereich des Dachversatzes (Entrauchung Aula/ Aufzug)

Sporthalle:
Hinterlüftete, vertikale Holzverschalung, Fichte,
als Boden-Deckel-Schalung, vorvergraut
Pfosten-Riegel-Elemente aus Aluminium mit Festverglasung, Fenster als Drehflügel (manuell)
Aluminium Deckschalen: pulverbeschichtet,
Verglasungsart: 3-Scheiben-Verglasung Isolierverglasung
Oberlichtband mit Lamellenfenstern und Festverglasungen im Bereich des Dachversatzes
Verglasungen der Dachfläche als liegende PR-Konstruktion wie vor in Gymnastikräumen und Treppenraum

Innenwände:
Realschule und Fachoberschule:
Tragende und nicht tragende Innenwände als Brettsperrholzwände in Fichte Oberflächen in Wohnsichtqualität, mit aufhellendem Vergilbungsschutz und Schutzanstrich, einige Bauteile aus Baubuche
in Nebenräumen: Industriesichtqualität
Wände in Untergeschossen aus Stahlbeton in Sichtbetonqualität
Sanitärwände als Holz- und Metallständer-Wände mit 2-lagiger Gipskartonbeplankung, bzw. einlagig mit Gipskarton bekleidete Brettsperrholzwände
Sanitärräume türhoch bzw. raumhoch gefliest mit Fliesen
Innentüren: Opake Türen als Holz-Umfassungszargen,
tlw. Holz-Stockzargen mit Laibungsbekleidung.

Sporthalle und Mensa:
Wände aus Stahlbeton in Sichtbetonqualität
Sanitärwände als Metallständer-Wände mit 2-lagiger Gipskartonbeplankung
Innentüren:
Opake Türen als Stahl-Umfassungszargen mit Holztürblatt Technikräume Stahltüren mit Umfassungszarge
Rohrrahmentüren, Prallwandtüren
Türen im Verwaltungsbereich Mensa: Holzumfassungszargen mit Holztürblatt

Decken
Realschule und Fachoberschule:
Decken über UG: oberflächenfertige Stahlbetondecke,
Decken über EG und 1.OG: Decke als Holz-Beton-Verbund-decken (HBV),
in den aussenliegenden Räumen (Klassenzimmer u.ä.) als Rippendecken mit Halbfertigteilen aus Beton als verlorene Schalung
in zu den Innenhöfen orientierten Bereichen (freies Lernen u.ä.) als Brettstapeldecke in Fichte mit raumakustisch wirksamer Nutung und Einlage von Holz-Weichfaserplattenstreifen, Oberfläche Sichtqualität, Vergilbungsschutz,
teilweise Unterhangdecken mit Holz-Akustikelementen und Holzwolle-Leichtbauplatten
Decken in Sanitärräume als Gipskarton-Abhangdecken bzw. als freitragende Decken

Sporthalle und Mensa:
Die Rohdecken in beiden Gebäuden sind aus Stahlbeton, Dachkonstruktion aus Holz (s.u.)
Abhangdecken in der Sporthalle zwischen den Sparren als Holzwolle-Akustikplatte
Gymnastikräume Sporthalle und Gastraum Mensa mit  Holz-Akustikelementen
Foyers, Treppenhäuser, Umkleiden und Sanitär- und Küchenbereiche mit GK-Abhangdecken, gestrichen, tlw. mit Akustikanforderung
Technik und Lagerbereiche ohne Unterhangdecken

Tiefgarage: Rohdecke in Sichtbeton SB 2, in Randbereichen zu anderen Gebäuden unterseitig gedämmt
druckfeste Mineralwolleplatten mit Holzwolle-Sichtschale

Bodenaufbau
Realschule und Fachoberschule:
schwimmender Estrich mit Fussbodenheizung
Bodenbeläge Klassenzimmer mit Kautschukbelag
Öffentliche Bereiche (Aula, Mehrzweckraum und Treppenhäuser) mit Betonwerksteinbelag
Fachklassen und Werkstätten teilweise mit Holzpflaster bzw. Industrieparkett
Sanitärräume mit Fliesenbelag
Technik- und Lagerbereiche mit staubbindenden Anstrich

Sporthalle und Mensa:
schwimmender Estrich mit Fussbodenheizung
Öffentliche Bereiche (Foyers Sporthalle, Gastraum Mensa, Treppenhäuser) mit Betonwerksteinbelag
Sanitärräume mit Fliesenbelag
Bodenbelag Sporthalle und Geräte- und Gymnastikräume: Linoleum auf Doppelschwingboden

Dachkonstruktion und Aufbau:
Realschule und Fachoberschule:
Nach aussen geneigte Dächer als
Sparrendächer mit raumabschließender Brettsperrholzplatte und Dämmung nichtbrennbar Mineralwolle Blechdach mit Hinterlüftung als Metalldach mit Leistenfalz
In Teilbereichen Photovoltaik dachparallel montiert

Zu den Innenhöfen geneigten Dächer als
Sparrendächer mit raumabschließender Brettsperrholzplatte
Kompaktdachaufbau mit PUR-Dämmung und bituminöser Abdichtung
Dachbegrünung

Sporthalle:
Sparrendach mit raumabschließender Brettsperrholzplatte
und Dämmung nichtbrennbar Mineralwolle
Blechdach mit Hinterlüftung als Metalldach mit Leistenfalz
in Teilbereichen Photovoltaik dachparallel montiert

Mensa:
Sparrendach mit Zwischensparrendämmung nichtbrennbar Mineralwolle
Blechdach mit Hinterlüftung als Metalldach mit Leistenfalz
in Teilbereichen Photovoltaik dachparallel montiert

Einbaumöblierung:
Einbauschränke in Unterrichtsräumen, Büros, etc.:
Fronten: Spanplatte, 19mm, Fichte Furnier, astig, wie BSPH-Wandoberflächen, teilweise mit raumakustisch wirksamer Mikroperforierung;

Schallschutz:
Schallschutz der Decken über HBV-Decken und EPS-Dämmung unter schwimmendem Estrich;
(in Versammlungsstätten Mineralwolle unter Estrich)
Schallschutz der Wände über Vorsatzschalen unterschiedlicher Stärke, Beplankung in Fichte-3-Schichtplatten in Sichtqualität bzw. Gipskartonplatten;

Lüftungskonzept:
Hybride Lüftung: mechanische Lüftung durch dezentrale Lüftungsgeräte in der Fassade ergänzt durch manuelle Fensterlüftung; Sommerlicher Wärmeschutz: Erwärmung/Auskühlung des Gebäudes in heißen Sommermonaten über Nachtluftspülung (dezentrale Lüftungsgeräte)
Zentrale Bereiche wie Aula und Mehrzweckraum und Nebenräume mit zentraler mechanischer Lüftung

Konstruktion / TGA / ELT / Freianlagen
Weitere Angaben zur Konstruktion, zu den TGA- und Elektroinstallationen, sowie zur Ausführung der Freianlagen siehe folgende Vortexte.

1.3 Baustellenbetrieb

Verkehrsverhältnisse auf der Baustelle, insbesondere Verkehrsbeschränkungen
Be- und Entladetätigkeiten dürfen ausschließlich unter Anwesenheit des Fahrzeugführers erfolgen.
Auf dem gesamten Baufeld gilt die Straßenverkehrsordnung. Die Einhaltung der Straßenverkehrsordnung obliegt den Auftragnehmern und deren Kraftfahrzeugführern und Maschinisten. Davon abweichend wird die Höchstgeschwindigkeit auf 20 km/h festgelegt.

Der Auftragnehmer/Firmenbauleiter hat die Baustelle während und außerhalb der üblichen Arbeitszeit gemäß den Unfallverhütungsvorschriften der Bauberufsgenossenschaften zu sichern. Die Baustellenzugänge sind, außer zu Betriebszwecken, dauerhaft geschlossen zu halten.
Andere Zufahrten, Baustellenzu- oder -ausgänge und Baustraßen dürfen nicht benutzt werden.
Auf die Einschränkungen infolge bestehender verkehrspolizeilicher Vorgaben, wie z. B. Gewässer, Parkverbote, Einbahnstraßenregelungen, Nutzlastbeschränkungen oder räumlich beengte Verhältnisse, wird hingewiesen.

Straßen, Wege, Lager- und Arbeitsplätze innerhalb des Baugeländes werden in bestehendem Zustand zur Verfügung gestellt und auf Antrag von der Objektüberwachung zugewiesen. Sie können vom Auftragnehmer nur auf eigene Gefahr benutzt werden.
Auf dem Baugrundstück werden in begrenzter Zahl Parkplätze ausgewiesen. Ein Anrecht auf einen Parkplatz auf der Baustelle besteht nicht.

Für den Verkehr freizuhaltende Flächen
Fahrwege und Wandflächen sind grundsätzlich freizuhalten.
Die Feuerwehrzufahrten, -aufstellflächen, sowie die Flucht- und Rettungswege sind freizuhalten.
Das Abstellen von Fahrzeugen aller Art in Halteverbotszonen, Feuerwehrzufahrten, sonstigen Einfahrten sowie auf Grünflächen ist verboten. Widerrechtlich abgestellte Fahrzeuge werden auf Kosten des Fahrzeughalters abgeschleppt. Widerrechtlich genutzte Abstellflächen werden auf Kosten des Benutzers geräumt.

Art, Lage, Maße und Nutzbarkeit von Transporteinrichtungen und Transportwegen, z.B. Montageöffnungen.
Derzeit stehen 4 Obendreher-Kräne des Rohbauers auf dem Baufeld. Nach Abschluss der Rohbauarbeiten stehen die Kräne auch für die Gewerke Zimmerer und Dach zur Verfügung, nicht für die Ausbaugewerke.
Die Obergeschosse der Realschule und FOS sind über einen Gerüstaufzug im jeweiligen Bauteil B angebunden (EG-2.OG). In den Bauteilen A und C gibt es in beiden Schulen zusätzlich eine Absetzbühne und eine Einbringöffnung. Das UG ist jeweils nur über das Treppenhaus erreichbar.
In Sporthalle und Mensa steht das jeweilige Treppenhaus im Gebäude zum Materialtransport zur Verfügung (UG-1.OG), in der Sporthalle kann für das südliche UG auch vom Tiefhof angeliefert werden.

Besondere Belastungen aus Immissionen sowie besondere klimatische oder betriebliche Bedingungen
Erschütterungsintensive bzw. lärmintensive Arbeiten sind immer erst nach schriftlicher Bestätigung durch die Objektüberwachung möglich.
Unterbrechungen durch Forderungen Dritter (besonders Lärmbelästigung, Geruchsbelästigung) auf Anweisung der Objektüberwachung oder des Auftraggebers direkt sind möglich und Folge zu leisten.
Die gem. Vertrag vereinbarten Ruhezeiten sind zu beachten und zwingend einzuhalten. Abweichungen hiervon können nur durch den Auftraggebers selbst gestattet werden.

Lage, Art, Anschlusswert und Bedingungen für das Überlassen von Anschlüssen für Wasser, Energie und Abwasser.
Der AG stellt auf der Baustelle Baustrom zur Verfügung.
Der Baustromanschluss kommt aus einer Trafostation an der Schulstraße.
Es steht je ein Kranverteiler, ein großer Baustromverteiler und Gruppenverteiler an der Fachoberschule, der Realschule und im Bereich Mensa / Sporthalle zur Verfügung. Die Leistungsabnahme an diesem Haupt-Baustromkasten kann nur anteilig durch den jeweiligen AN erfolgen.
Mit Ende der Rohbauarbeiten und Beginn der Ausbauarbeiten stellt der AG über den AN Baustrom die neue Baustromversorgung im Innenbereich für alle Unternehmer mit 1x Baustromverteiler in jeder Geschossebene im jeweiligen Treppenhaus zur Verfügung.
Über die vorgesehenen Baustromverteiler können nur Geräte und Anlagen bis zu einem Nennstrom vom 32 Ampère abgehend versorgt werden.

In unmittelbarer Umgebung des Baugrundstückes befinden sich drei Hydranten. Ein Hydrant befindet sich an der Schulstraße in der Nähe der Fachoberschule, der Zweite südlich der Realschule am Vogelherdweg und ein Dritter an der Sauerlacherstraße in der Nähe von Mensa und Sporthalle.
Der AN Baustelleneinrichtung errichtet an allen Hydranten einen Haupt-Bauwasseranschuss und einen  Bauwasserverteiler und stellt diese allen anderen Unternehmern zur Verfügung.
Die Wasserentnahme an diesen Anschlüssen kann nur anteilig durch den jeweiligen AN erfolgen.

Lage und Ausmaß der dem Auftragnehmer für die Ausführung seiner Leistungen zur Benutzung oder Mitbenutzung überlassenen Flächen und Räume.
Übergeordnet gilt der BE-Plan des AG. Die BE-Fläche und -Einrichtungen auf dem Grundstück sind anteilig zusammen mit den anderen Unternehmen zu nutzen. Die widerrufliche Zuteilung der BE-Teilfläche für den AN erfolgt durch die Objektüberwachung. Grundsätzlich ist von höchsten 50 m2 Lagerfläche auf Höhe GOK auszugehen. Über die zugewiesenen Flächen hinaus erforderliche Lager- und Arbeitsplätze hat der Auftragnehmer zu beschaffen; die Kosten sind durch die Vertragspreise abgegolten. Lagerflächen sind vom AN stets in aufgeräumten Zustand zu halten.
Näheres ist dem beigefügten Baustelleneinrichtungsplan zu entnehmen.
Flächen außerhalb des Bauzauns werden nicht zur Verfügung gestellt.

Übernachtungsunterkünfte dürfen auf dem Grundstück nicht errichtet werden. Der AG stellt keine Pausen-, Aufenthalts- und Lagerräume im Gebäude zur Verfügung.

Materialien, Geräte, Maschinen des AN für den täglichen Arbeitseinsatz sind so zu lagern, dass zu jedem Zeitpunkt ausreichend freie Verkehrs-, Flucht- und Rettungswege vorhanden sind.

Jeglicher Eingriff in bauseitige Sicherheitseinrichtungen (Schutzgerüste, Baugeländer etc.) ist ausdrücklich nur mit Genehmigung des SiGeKo oder der Objektüberwachung erlaubt. Notwendige Eingriffe sind deshalb frühzeitig anzumelden.

Im Gebäudeinneren stehen keine Lager- und/oder Aufenthaltsräume zur Verfügung. Übernachtungen auf dem Baugrundstück sind nicht zulässig.
Vom AG zur Verfügung gestellte Lagerplätze, Arbeitsplätze und Zufahrtswege sind nach Beendigung der Arbeiten in dem Zustand zurückzugeben, in dem sie sich bei Beginn der Arbeiten befanden, sofern nicht ausdrücklich etwas Abweichendes vereinbart wird.

Besondere umweltrechtliche Vorschriften
Zum Schutz der Umwelt, der Landschaft und der Gewässer hat der Auftragnehmer die durch die Arbeiten hervorgerufenen Beeinträchtigungen auf das unvermeidbare Maß einzuschränken. Behördliche Anordnungen oder Ansprüche Dritter wegen der Auswirkungen der Arbeiten hat der Auftragnehmer dem Auftraggeber unverzüglich schriftlich mitzuteilen. Siehe auch Punkt 2.0 DGNB -gilt  nur für Schulen.

Besondere Vorgaben für die Entsorgung, z.B. Beschränkungen für die Beseitigung von Abwasser und Abfall.
Das Einfüllen von Schutt und Müll in Arbeitsräume sowie das Eingraben auf der Baustelle ist untersagt.
Das Entsorgen von Abfällen, Bauschutt und Abbruchmassen umfasst die Verwertung entsprechend den Vorschriften bzw. die erforderlich Maßnahmen für das Einsammeln, Befördern, Behandeln und Lagern entsprechend den Vorschriften und behördlichen Auflagen.
Verwertbares Material ist der Rohstoffrückgewinnung zuzuführen, es geht in den Besitz des AN über, wenn nicht anders im Positionstext des Leistungsverzeichnis beschrieben.

Schutzgebiete oder Schutzzeiten im Bereich der Baustelle, z.B. wegen Forderungen des Gewässer-, Boden-, Natur-, Landschafts- oder Immissionsschutzes vorliegende Fachgutachten oder dergleichen
An Werktagen von Montag bis Samstag kann auf der Baustelle gearbeitet werden. Mit den angebotenen Einheitspreisen sind Arbeiten innerhalb der werktäglichen Arbeitszeiten 7:00 - 20:00 Uhr abgegolten. Darüberhinausgehende Arbeitszeiten sind mit der Objektüberwachung schriftlich zu vereinbaren. Die etwa zusätzlich erforderlichen Genehmigungen für Nacht-, Feiertags- und Sonntagsarbeit holt der Auftragnehmer ein.
Zum Schutz gegen Baulärm sind folgende Vorschriften zu beachten:
- Technische Anleitung zum Schutz gegen Lärm
- Bayerische Immissionsschutzgesetz (BayImSchG)
- Allgemeine Verwaltungsvorschriften gegen Baulärm - Geräuschimmissionen -
- Art 14 Bayerische Bauordnung (BayBo)
soweit nachfolgend nicht eingeschränkt.
In der Zeit von 12.00 Uhr bis 13.00 Uhr (mittägliche Ruhezeit) und von 20.00 Uhr bis 07.00 Uhr (nächtliche Ruhezeit) darf der Immissionsrichtwert von 30 dB(A) auf den nächstgelegenen Immissionsorten/Nachbargrundstücken nicht überschritten werden. In der übrigen Zeit ist der Richtwert unter 45 dB(A) zu halten. Einzelne kurzzeitige Geräuschspitzen dürfen die vollen Immissionsrichtwerte tagsüber um nicht mehr als 30 dB(A) und nachts um nicht mehr als 20 dB(A) überschreiten.
Belästigungen durch Lärm, Abgase usw. sind auf das absolut notwendige Maß zu beschränken.
Stauberzeugende Ausführungen sind auf das Mindestmaß zu reduzieren. Die Staubentwicklung ist durch Nässen zu reduzieren. Frischluft-Ansaugbereiche der Nachbargebäude sind zwingend von staub- und geruchsbelastenden Ausführungen (auch Dieselabgase) freizuhalten.

Art und Umfang des Schutzes von Bäumen, Pflanzenbeständen, Vegetationsflächen, Verkehrsflächen, Bauteilen, Bauwerken, Grenzsteinen und dergleichen im Bereich der Baustelle.
DIN 18920 ist einzuhalten. Angrenzende Grünflächen dürfen über den Baubereich hinaus nicht durch Befahren, Lagern, Überschütten usw. in Mitleidenschaft gezogen werden.
Bei Bäumen ist der gesamte Bereich der Krone, des Stammes und des Wurzelbereiches zu schützen. Eventuelle Wunden an Ästen, Stamm und Wurzel sind fachgerecht zu behandeln.
Für Schäden haftet der AN, bei schweren Schäden ist eine Ersatzpflanzung mit Stammumfang 25-30 cm vorzunehmen, inkl. der vorzeitigen Beseitigung des beschädigten Baumes. Bestehender Baumbestand ist zu schonen. Dies ist bei der Aufstellung von Baustellencontainern auf den Stellplätzen unter den Bäumen zu berücksichtigen.

Art und Umfang der Regelung und Sicherung des öffentlichen Verkehrs.
An der Baustellenzufahrt befindet sich für die Bauzeit eine temporäre Ampelanlage, die den Fahrzeugverkehr auf der Sauerlacherstraße, die Baustellenausfahrt und den Fußgängerverkehr regelt. Im Bereich der Baustellenausfahrt wird der Verkehr über einen Sensor erkannt.

Soweit sich die Arbeiten auf den öffentlichen Straßenverkehr auswirken, ist vom AN vor Beginn der Arbeiten bei der zuständigen Behörde eine verkehrsrechtliche Anordnung über Art und Umfang der Baustellensicherung gemäß BGV "Sicherung von Arbeitsstellen an Straßen" einzuholen. Der Auftragnehmer/Firmenbauleiter ist für die Regelung des Baustellenverkehrs verantwortlich. Für eventuell erforderliche Nutzung und/oder Änderung der Beschilderung der angrenzenden öffentlichen oder internen Straße besteht Anzeige- und Genehmigungspflicht.

Im Bereich der Baustelle vorhandene Anlagen, insbesondere Abwasser- und Versorgungsleitungen
Bei Arbeiten im Außenbereich ist der Auftragnehmer verpflichtet, sich bei allen zuständigen Stellen vor Beginn der Arbeiten eine Netzauskunft einzuholen, wie z. B. Strom, Wasser, Abwasser, Telefon, Fern-/Nahwärme usw.
Ausdrücklich wird auf den Baugrubenplan, in die Sparten im Bereich des Baugrundstücks eingetragen sind, hingewiesen.

entfällt für Ausbaugewerke
Bekannte oder vermutete Hindernisse im Bereich der Baustelle, z.B. Leitungen, Kabel, Drähte, Kanäle, Bauwerksreste und, soweit bekannt, deren Eigentümer.
entfällt, sofern im LV nichts anderes genannt wird

Bestätigung, dass die im jeweiligen Bundesland geltenden Anforderungen zu Erkundungs- und gegebenenfalls Räumungsmaßnahmen hinsichtlich Kampfmitteln erfüllt wurden.
Nach Abtragen des Oberbodens wurde das gesamte Grundstück auf Kampfmittel untersucht. Die Bestätigung über die Kampfmittelfreiheit kann beim AG angefordert werden.

Gemäß der Baustellenverordnung getroffene Maßnahmen.
Aufgrund seiner Verpflichtung nach § 2 Abs. 1 der Baustellenverordnung, bei der Planung der Ausführung eines Bauvorhabens die allgemeinen Grundsätze nach §4 Arbeitsschutzgesetz zu berücksichtigen, macht der Auftraggeber die Baustellenordnung zum Bestandteil des Bauvertrages. Sie enthält Regelungen zur Organisation, Koordination und Überwachung des sicheren Baubetriebes.
Sie umfasst Maßgaben zur Arbeitssicherheit, die ein unfallfreies Zusammenwirken aller am Bau Beteiligten betreffen. Sie ist auch Bestandteil des Sicherheits- und Gesundheitsschutzplanes.
Jeder Auftragnehmer hat sein Personal über den Inhalt der Baustellenordnung zu unterrichten, sowie für die Einhaltung der Maßgaben zu sorgen.
Alle Nachunternehmer (auch Lieferanten, etc.) unterliegen der Baustellenordnung und sind von ihren Auftraggebern mit dieser vertraut zu machen.
Auftragnehmer / Nachunternehmer mit Beschäftigten haben generell das Arbeitsschutzgesetz und alle sonst zum Schutz Beschäftigter geltenden Vorschriften einzuhalten. Auf der Baustelle gelten für Arbeitgeber insbesondere die Arbeitsschutzverpflichtungen, die sich aus §5 Baustellenverordnung ergeben. Ihre Verantwortlichkeiten zum Schutz der Beschäftigten - insbesondere aufgrund des Arbeitsschutzgesetzes - werden durch die Maßnahmen des Auftraggebers nicht berührt. Arbeitgeber, die selbst mitarbeiten, und Unternehmer ohne Beschäftige haben die bei der Arbeit anzuwendenden staatlichen Arbeitsschutzvorschriften und Unfallverhütungsvorschriften einzuhalten.

Besondere Anordnungen, Vorschriften und Maßnahmen der Eigentümer (oder der anderen Weisungsberechtigten) von Leitungen, Kabeln, Dränen, Kanälen, Straßen, Wegen, Gewässern, Gleisen, Zäunen und dergleichen im Bereich der Baustelle.
entfällt, sofern im LV nichts anderes genannt wird

Art und Umfang von Schadstoffbelastungen, z.B. des Bodens, der Gewässer, der Luft, der Stoffe und Bauteile; vorliegende Fachgutachten oder dergleichen.
Das Bodengutachten trifft auch Aussagen zu Schadstoffbelastungen des Bodens. Demnach sind keine Stoffe im Boden gefunden worden, die nicht dem natürlichen Gehalt der Kiesschichten entsprechen. Die Böden sind zum Wiedereinbau geeignet.

Art und Zeit der vom Auftraggeber veranlassten Vorarbeiten
entfällt, sofern im LV nichts anderes genannt wird

Arbeiten anderer Unternehmer auf der Baustelle.
Der Bieter hat sich mit den anderen Firmen, die am Gesamtbauvorhaben beschäftigt sind, so abzusprechen, dass ein reibungsloser Bauablauf gewährleistet ist.

1.4 Angaben zur Ausführung

Die Baumaßnahme ist in Bauabschnitte unterteilt. Einige Leistungen werden für ein oder mehrere Gebäude vergeben. Die genauen Arbeitsbereiche sind dem Leistungsverzeichnis zu entnehmen.

Besondere Erschwernisse während der Ausführung, z.B. Arbeiten in Räumen, in denen der Betrieb weiterläuft, Arbeiten im Bereich von Verkehrswegen oder bei außergewöhnlichen äußeren Einflüssen.
Mit der Abgabe des Angebotes bestätigt der Bieter, dass er Winterbauschutzmaßnahmen in den Einheitspreisen berücksichtigt hat.
Maßgebend für die Kalkulation ist der beiliegende Terminplan.

Für Arbeiten im Winter gilt folgendes:
- Die Arbeiten sind grundsätzlich bis zu den nachfolgend genannten Witterungsgrenzwerten vom AN durchzuführen.
- Erforderliche Schneeräumungen zur Fortsetzung von eigenen Arbeiten sind vom AN durchzuführen.
- Der Einsatz von Tausalzen im gesamten Arbeitsbereich des AN ist ausdrücklich untersagt.
- Alle eingesetzten Geräte, Arbeitsmaterialien und Arbeitsmethoden sind so zu planen und anzubieten, dass Arbeiten bis minus 5 °C durchgeführt werden können, sofern materialspezifische Vorgaben keine anderen Grenzwerte ausweisen.

Maßnahmen für Arbeiten bei ungünstiger Witterung:
Anordnung, Nachweis, Aufzeichnungen:
Die Leistungen sind nur auszuführen, wenn und soweit sie der Auftraggeber besonders abruft. Der Stand der Bauleistungen ist zu Beginn und Ende der Winterbauzeit gemeinsam festzustellen. Aufzeichnungen über den Betrieb der Winterbaustelle sind der Objektüberwachung täglich vorzulegen.
Witterungsgrenzwerte:
- Lufttemperatur um 7:00 Uhr: minus 5° C oder weniger
- Neuschnee um 7:00 Uhr: 20 cm oder mehr

Verlängerung der Ausführungsfrist:
Die festgelegte Ausführungsfrist wird entsprechend verlängert, wenn die vorgenannten Witterungsgrenzwerte überschritten werden und dies zur Unterbrechung der Arbeiten zwingt.

Schutz gegen Winterschäden:
Die ausgeführten Leistungen sind gegen Winterschäden zu schützen.

Messungen der Witterungsgrenzwerte:
Der Auftragnehmer hat die erforderlichen Messungen der Witterungsgrenzwerte im Beisein der Objektüberwachung vor dem Bauleitungscontainer des AG durchzuführen, soweit nicht amtliche Messergebnisse der nächstgelegenen Klimastation vorgelegt werden.

Vorhaltung von Schutzvorkehrungen:
Der Auftragnehmer hat die Schutzvorkehrungen anderen AN zur Mitbenutzung zu überlassen. Evtl. Mehraufwendungen werden gesondert vergütet.

Vorgaben, die sich aus dem SiGe-Plan gemäß Baustellenverordnung ergeben.
Genehmigungspflicht für Heißarbeiten und Gefahrstoffe:
Feuergefährliche Arbeiten (Heißarbeiten wie z. B. Schweißen, Trennschleifen u. ä.) sind nur mit Genehmigung des AG möglich. Eine entsprechende Genehmigung (Schweißerlaubnisschein) erhalten AN bei der Objektüberwachung des AG. Bei feuergefährlichen Arbeiten mit erhöhtem Brand- oder Brandschadensrisiko ist der Sicherheitskoordinator hinsichtlich der Genehmigungsauflagen mit einzubeziehen. Notwendige Genehmigungen sind frühzeitig, d. h. mit in der Regel mindestens einem Arbeitstag Vorlauf zu beantragen.

Sollen Gefahrstoffen in größeren Mengen (i.d.R. mehr als 1 Liter) zum Einsatz kommen, ist dies mit dem SiGeKo rechtzeitig abzustimmen. Unabhängig von ihrer Menge sind Gefahrstoffe nach Beendigung der Arbeiten in geeigneten Behältern oder Räumen unter Verschluss aufzubewahren.

Art und Umfang von Leistungen zur Unfallverhütung und zum Gesundheitsschutz für Mitarbeiter anderer Unternehmen, z.B. trittsichere Abdeckungen.
entfällt, sofern im LV nichts anderes genannt wird

Besondere Anforderungen für Arbeiten in kontaminierten Bereichen, gegebenenfalls besondere Anordnungen für Schutz- und Sicherheitsmaßnahmen.
entfällt, sofern im LV nichts anderes genannt wird

Besondere Anforderungen an die Baustelleneinrichtung und Entsorgungseinrichtungen, z.B. Behälter für die getrennte Erfassung.
Für die ordnungsgemäße, regelmäßige, unmittelbare Beseitigung des anfallenden Bauschutts und Verunreinigungen auf entsprechenden Deponien hat jeder Unternehmer selbst zu sorgen. Die Vorschriften zur Abfallentsorgung des örtlichen Entsorgers sind verbindlich. Die bauseitigen Container stehen dafür nicht zur Verfügung. Ist eine Zwischenlagerung unvermeidbar, so hat der AN den Anweisungen der Objektüberwachung zu folgen.
Wird dieser Pflicht nicht entsprochen, so ist der Auftraggeber berechtigt, diese Reinigungen und ordnungsgemäße Entsorgung selbst zu veranlassen. Die anfallenden Kosten werden auf die verursachenden Firmen umgelegt.
Zum Nachweis, dass der AN seine Vertragspflicht erfüllt hat, ist nach der Beendigung der Arbeiten jedoch mindestens wöchentlich vom Firmenbauleiter die Müllbeseitigung anzuzeigen. Hierfür erhält der AN das Formblatt "Müllschein" von der Objektüberwachung. Kann die Schuttberäumung und Sauberkeit festgestellt werden, erfolgt die Unterschrift durch die Objektüberwachung. Wenn nicht, sind bis zum folgenden Werktag 12:00 Uhr die festgestellten Unsauberkeiten vom AN zu beseitigen und der Müllschein erneut vorzulegen. Jeder Rechnung sind die freigezeichneten Müllscheine im Original nach Datum sortiert beizufügen.
Vorbeugemaßnahmen, wie Schutzabdeckungen, sind inkl. rückstandsfreier Entfernung und Entsorgung, vorzunehmen.

Besondere Anforderungen an das Auf- und Abbauen sowie Vorhalten von Gerüsten.
gemäß LV Positionen und ZTV der einzelnen Titel

Mitbenutzung fremder Gerüste, Hebezeuge, Aufzüge, Aufenthalts- und Lagerräume, Einrichtungen und dergleichen durch den Auftragnehmer.
Werden dem Auftragnehmer Hilfsmittel zur Verfügung gestellt, dann hat der Unternehmer diese in eigener Verantwortung zu übernehmen und zu betreuen. Umbauten an vorgehaltenen Gerüsten, die aus den Bauleistungen des Auftragnehmers resultieren, gehen zu Lasten des Verursachers.

Die Mitbenutzung sonstiger vorhandener Geräte und Einrichtungen anderer Unternehmer (z.B. Baukran) ist vom Auftragnehmer mit diesen direkt zu vereinbaren.
Die Möglichkeit der Mitbenutzung solcher Geräte und Einrichtungen wird durch den AG nicht gewährleistet.

Die finalen Personenaufzüge werden nicht zur Verfügung gestellt.

Wie lange, für welche Arbeiten und gegebenenfalls für welche Beanspruchung der Auftragnehmer Gerüste, Hebezeuge, Aufzüge, Aufenthalts- und Lagerräume, Einrichtungen und dergleichen für andere Unternehmer vorzuhalten hat.
gemäß LV Positionen und ZTV der einzelnen Titel

Verwendung oder Mitverwendung von wiederaufbereiteten (Recycling-) Stoffen.
entfällt, sofern im LV nichts anderes genannt wird

Anforderungen an wiederaufbereitete (Recycling-) Stoffe und an nichtgenormte Stoffe und Bauteile.
entfällt, sofern im LV nichts anderes genannt wird

Besondere Anforderungen an Art, Güte und Umweltverträglichkeit der Stoffe und Bauteile, auch z.B. an die schnelle biologische Abbaubarkeit von Hilfsstoffen.
Die Bauausführungen müssen den normativen Vorgaben des Gebäudeenergiegesetz und der DIN 4108 entsprechen. Zusätzlich müssen die Anforderungen an die DGNB-Zertifizierung eingehalten werden.
Die Forderungen dieser Verordnungen und Normungen werden erfüllt.
Die DIN 4108 -insbesondere hinsichtlich der Wärmebrücken - ist bei der Ausführung von allen AN zu beachten und einzuhalten.

Um langfristig einer möglichen Beeinträchtigung der Gesundheit von Gebäudenutzern durch Innenraumschadstoffe vorzubeugen sind möglichst emissionsfreie, mindestens aber emissionsarme Bau- und Hilfsstoffe einzusetzen. Bau- und Hilfsstoffe, die Komponenten enthalten, die entsprechend der CMR-Liste die Einstufung in die Klasse 1 oder 2 erhalten, dürfen aus Gründen der gesundheitlichen Vorsorge nicht eingesetzt werden. Des Weiteren sollen keine Baumaterialien oder Hilfsstoffe zur Anwendung kommen, die entsprechend der Gefahrstoffverordnung als gesundheitsschädlich (Xn) eingestuft und deklariert werden (Sicherheitsdatenblatt). Nach Möglichkeit sollten auch Einzelkomponenten von Baumaterialien und Hilfsstoffen mit Einstufungen Xn (gesundheitsschädlich) und/oder T (giftig) vermieden werden. Damit wird gewährleistet, dass gesundheitsschädliche gas- oder partikelförmige Emissionen aus Baustoffen während der gesamten Nutzungsdauer vermieden bzw. minimiert werden.
Entsprechend der Chemikalienverbotsverordnung müssen Materialien frei sein von:
- Asbest
- polychlorierten Biphenylen (PCB)
- Pentachlorphenol (PCP), Lindan
- Tetrabrombisphenol A als Flammschutzmittel entsprechend der RohS
Darüber hinaus sollen alle eingesetzten Materialien frei sein von z.B.:
- Polybromierte Diphenylether (Flammschutzmittel)
- chlororganische Biozide (auch keine Chlorparaffine)
- Schwermetalle
Zum Schutz Dritter und der Umwelt hat der Auftragnehmer die durch die Arbeiten hervorgerufenen Beeinträchtigungen durch Schadstoffemissionen oder Stäube auf ein unvermeidliches Maß einzuschränken.
Ziel ist eine hohe Qualität der Innenraumluft im fertig gestellten Gebäude durch Minimierung des Einsatzes von Baustoffen, aus denen flüchtige organische Kohlenwasserstoffe emittieren können (TVOC) oder aus denen gesundheitsbeeinträchtigende, schwerflüchtige Stoffe wie Weichmacher und Flammschutzmittel austreten und die Räume langfristig kontaminieren können.

Art und Umfang der vom Auftraggeber verlangten Eignungs- und Gütenachweise.
Bauprodukte und Bauarten
Der AN muss zu sämtlichen Bauprodukten (Art. 16 BayBO) und Bauarten (Art. 15 BayBO) Nachweise (z. B. ETA, Norm, Zulassung, Prüfzeugnis, technische Dokumentation nach BayTB) bei der Objekt-überwachung vorlegen.

Zeitpunkt und Umfang der Vorlage:
a) vor der Beauftragung (Bieternachweise), im Rahmen der Angebotsprüfung:
- nach den Anforderungen des Leistungsverzeichnisses
- nach Verlangen der Vergabestelle
b) vor der Ausführung an der Baustelle:
- für Bauprodukte: spätestens mit der Anlieferung an der Baustelle
- für Bauarten : vor der Ausführung an der Baustelle
c) nach Abschluß der Arbeiten, zur Dokumentation
- spätestens vor der Abnahme der Bauleistungen

Die im Leistungsverzeichnis spezifizierten bzw. vom Bieter/AN angebotenen Bauprodukte und Bauarten müssen den primären Schutzzielen des Bauordnungsrechts sowie den Grundanforderungen an Bauwerke in der jeweils zum Zeitpunkt der Abnahme geltenden Fassung entsprechen. Es gelten die Anforderungen nach
- der bayerischen Bauordnung (BayBO)
- den bayerischen, technischen Baubestimmungen (BayTB)
- der Bauproduktenverordnung (EU-BauPVO)

CE-Kennzeichnungen alleine sind unzureichend und entsprechen daher nicht den Anforderungen dieses Leistungsverzeichnisses.

Der AG behält sich vor, nicht entsprechende Baustoffe sowie Bauteile zurückzuweisen und im Falle von Zweifeln an deren Güte entsprechende Gütenachweise durch eine amtlich anerkannte Prüfstelle, oder einer vom AG anerkannten Prüfstelle zu verlangen.

Bau- und Hilfsstoffe
Der AN hat anhand von Produktinformationen, Sicherheitsdatenblättern oder Prüfzeugnissen nachzuweisen, dass die genannten Anforderungen bez. Innenraumschadstoffe (sh. Pkt. 0.2.12) erfüllt sind. Er hat vor der Materialbestellung eine detaillierte Darstellung der von ihm vorgesehenen Produkte vorzulegen (Deklarationsliste).

Unter welchen Bedingungen auf der Baustelle gewonnene Stoffe verwendet werden dürfen oder müssen oder einer anderen Verwertung zuzuführen sind.
entfällt, sofern im LV nichts anderes genannt wird

Art, Zusammensetzung und Menge der aus dem Bereich des Auftraggebers zu entsorgenden Boden, Stoffe und Bauteile; Art der Verwertung oder bei Abfall die Entsorgungsanlage; Anforderungen an die Nachweise über Transpose, Entsorgung und die vom Auftraggeber zu tragenden Entsorgungskosten.
gemäß LV Positionen und ZTV der einzelnen Titel

Art, Anzahl, Menge oder Masse der Stoffe und Bauteile, die vom Auftraggeber beigestellt werden, sowie Art, genaue Bezeichnung des Ortes und Zeit ihrer Übergabe.
entfällt, sofern im LV nichts anderes genannt wird

In welchem Umfang der Auftraggeber Abladen, Lagern und Transport von Stoffen und Bauteilen übernimmt oder dafür dem Auftragnehmer Geräte oder Arbeitskräfte zur Verfügung stellt.
entfällt, sofern im LV nichts anderes genannt wird

Leistungen für andere Unternehmer.
entfällt, sofern im LV nichts anderes genannt wird

Mitwirken beim Einstellen von Anlageteilen und bei der Inbetriebnahme von Anlagen im Zusammenwirken mit anderen Beteiligten, z.B. mit dem Auftragnehmer für die Gebäudeautomation.
gemäß LV Positionen und ZTV der einzelnen Titel

Benutzung von Teilen der Leistung vor der Abnahme
Der vorzeitige Betrieb einer Anlage oder von Anlageteilen bzw. Bauteilen vor der rechtsgeschäftlichen Abnahme ist, wenn zutreffend, im Leistungsverzeichnis beschrieben. Die Verantwortung für den vorgezogenen Betrieb bleibt beim Auftragnehmer. Es erfolgt keine Übernahme durch den AG.

Übertragung der Wartung während der Dauer der Verjährungsfrist für die Mängelanspruche für maschinelle und elektrotechnische sowie elektronische Anlagen oder Teile davon, bei denen die Wartung Einfluss auf die Sicherheit und die Funktionsfähigkeit hat (vergleiche §13 Absatz 4 Nummer 2 VOB/B), durch einen besonderen Wartungsvertrag.
gemäß LV Positionen und ZTV der einzelnen Titel

Abrechnung nach bestimmten Zeichnungen oder Tabellen.
gemäß LV Positionen und ZTV der einzelnen Titel

Einzelangaben bei Abweichung von den ATV
gemäß LV Positionen und ZTV der einzelnen Titel

Angaben zu Nebenleistungen und Besonderen Leistungen
gemäß LV Positionen und ZTV der einzelnen Titel

1.5 a Baudokumentation / Kommunikation zu Abnahme- und Mängelmanagement
Die Objektüberwachung nutzt eine Software zur Baudokumentation.
Für den AN wird durch die Objektüberwachung ein kostenfreier Zugang eingerichtet.
Die Kommunikation zu Abnahme- und Mängelmanagement (insbesondere Anzeige von Mängeln durch die Objektüberwachung und Freimeldung nach Beseitigung von Mängeln durch den AN) über die Plattform ist für den AN verpflichtend.

1.5 b Abrechnung
Rechnungen (§14 VOB/B):
Es sind die Vorgaben der elektronischen Datenverarbeitung gem. EFB 244 zu beachten. Die Abrechnung erfolgt elektronisch und zugleich in Schriftform. Die gemeinsame Leistungserfassung muss daher vor Rechnungsstellung auf Antrag des Auftragnehmers mit dem für die Bauüberwachung beauftragten Architektur- bzw. Ingenieurbüro erfolgen.

Alle Rechnungen sind auf die folgende Adresse aufzustellen und in Kopie einzureichen bei

ZV Staatliche weiterf. Schulen im Süden des LK München
Alpenstraße 11
82041 Oberhaching

Rechnungsprüfung erfolgt digital über PKM. Zur Einhaltung der Prüffristen gem. VOB/B empfiehlt sich die Aufmaßprüfung vorab durch die zust. OÜ zu erbringen und anschließend erst die Rechnung mit den geprüften rechnungsbegleitenden Unterlagen über PKM einzureichen.

Das Original und notwendigen Rechnungsunterlagen sowie Rechnungsbegleitdokumente ist bei dem mit der Bauüberwachung beauftragten Architektur- bzw. Ingenieurbüro in deren Geschäftsräumen einzureichen. Die Rechnung mit allen Rechnungsunterlagen und -begleitdokumenten wird digital als PDFs und GAEB-Datei im PKM eingestellt.

Für die Prüffähigkeit jeder Rechnung ist der Beleg durch nachvollziehbare Massenberechnung und sonstige zum Leistungsnachweis geeignete Unterlagen erforderlich. Die Abrechnung ist so aufzustellen, dass sie sowohl mit Datenverarbeitung als auch manuell geprüft werden kann. Auch bei Anwendung der Datenverarbeitung sind alle Berechnungen nachvollziehbar darzustellen und die vollständigen Ansätze und Zwischenwerte auszudrucken.
Rechnungen sind ihrem Zweck nach als Abschlags-, Teilschluss- oder Schlussrechnung zu bezeichnen und müssen mindestens folgende Angaben beinhalten:

- Bezeichnung des Bauvorhabens (Neubau Schulcampus Deisenhofen),
- VE-Nummer und Bezeichnung des Auftrages,
- Fortlaufende Rechnungsnummer und Rechnungsdatum, Leistungszeitpunkt /-raum,
- Steuer-/Umsatzsteueridentifikationsnummer, Nettobetrag, Steuersatz und Steuerbetrag, Bruttobetrag.

In jeder Rechnungsaufstellung sind die Teilleistungen in der Reihenfolge mit der Ordnungszahl (LV-Position) und der Bezeichnung -gegebenenfalls abgekürzt- wie im Leistungsverzeichnis aufzuführen und nach Titeln zu gliedern.
Die Abrechnung aller Leistungen erfolgt kumulativ unter Angabe der bisher abgerechneten Netto-, Umsatzsteuer- und Bruttobeträge.
Den Rechnungen sind Rechnungsunterlagen und Rechnungsbegleitdokumente, der jeweils zur Abrechnung gelangenden Leistungen, in der laufenden Reihenfolge der Positionen des Leistungsverzeichnisses und des Gesamtaufmaßbestandes beizufügen.
Aus Abrechnungszeichnungen oder anderen Aufmaßunterlagen müssen alle zur Prüfung erforderlichen Maße unmittelbar ersichtlich sein. Bei der Abrechnung sind Längen und Flächen mit zwei Nachkommastellen, Rauminhalte und Massen mit drei Nachkommastellen anzugeben.
Sind für eine LV-Position mehrere Leistungserfassungblätter / Aufmaßblätter erforderlich, sind die Seiten durchzunummerieren und unter der jeweiligen LV-Position in der Folge der Nummerierung einzuordnen.
Der Auftragnehmer hat den Auftraggeber und gleichzeitig das mit der Bauüberwachung beauftragten Architektur- bzw. Ingenieurbüro rechtzeitig zu informieren, wenn durch die weitere Ausführung Teile der Leistung der Prüfung und Feststellung entzogen werden. Die für die Abrechnung notwendigen Feststellungen sind dem Fortgang der Leistung entsprechend möglichst gemeinsam mit dem mit der Bauüberwachung beauftragten Architektur- bzw. Ingenieurbüro vorzunehmen.

Schlussrechnungen können ab dem Tag der Abnahme eingereicht werden. Vor der Abnahme sind ausschließlich Abschlagsrechnungen zu stellen. Den Teilschluss-, Schluss- und Einzelrechnungen sind in der laufenden Reihenfolge der Positionen des Leistungsverzeichnisses Kopien der Rechnungsunterlagen des Gesamtaufmaßbestandes beizufügen.

Stundenlohnrechnungen müssen entsprechend den Stundenlohnzetteln aufgegliedert werden sowie den genehmigten Regieaufträgen zugeordnet und abgerechnet werden.

1.6. Allgemeine Hinweise
Bei Abweichungen/Widersprüchen zwischen Angaben der Kalkulationsgrundlagen gilt folgende Reihenfolge:
1.  LV-Langtext vorrangig vor LV- Kurztext
2.  LV-Text vorrangig zum Vorabzug Ausführungsplanung

Bei Unklarheiten wenden Sie sich bitte direkt an den Bauherren, der Ihre Frage an den jeweiligen Planer weitersendet.
Sämtliche Positionen beinhalten liefern und einbauen.
Sondertransporte sind sofern erforderlich in die EP mit einzukalkulieren.

1.7 Verwendete Abkürzungen

AG:  Auftraggeber
AN:  Auftragnehmer
BSPH: Brettsperrholz
BStp Brettstapeldecke
HBV Holz-Beton-Verbund
OK:  Oberkante
UK:  Unterkante
GOK: Geländeoberkante
FFB:  Fertigfußboden
BFT:  Betonfertigteil
BP:  Bodenplatte
RD:  Rohdecke
D.ü:  Decke über (Geschossangabe)
TRH: Treppenhaus
UK: Unterkonstruktion
  (im Zusammenhang mit Aufbauten)

## 2.0 entfällt für BA2

## 3.0 Technische Baubeschreibung HLS - entfällt für Innenausbau -

## 4.0 Technische Baubeschreibung Elektro - entfällt für Innenausbau -

## 5.0 Technische Baubeschreibung Außenanlagen - entfällt für Innenausbau -

## 6.0 Anlagenverzeichnis
6.0 Anlagenverzeichnis

Hinweis: die beigefügten Dokumente und Plansätze sind zum Teil mehrseitig.

Die der Ausschreibung beiliegenden Pläne und Unterlagen sind nicht zur Bauausführung
freigegeben. Unterlagen zur Ausführung erhält der AN nach Auftragsvergabe.

Die jeweils aktuellsten Ausführungspläne werden nach Beauftragung lediglich auf einer digitalen
Austauschplattform zur Verfügung gestellt. Die beauftragte Firma bekommt einen eigenen
Zugang und hat sich die jeweils neuesten Planstände eigenverantwortlich herunterzuladen.
Eine seperate Planverteilung per Mail o.Ä. oder in gedruckter Form wird es nicht geben.

01. Planunterlagen Architekt
Die angehängten Planunterlagen Architekt sind aufgrund des großen Umfangs in dieser Anlagenliste nicht in Einzeldokumente aufgeschlüsselt. Die Dokumente sind in folgenden Ordnern sortiert:

01_ Lageplan, BE-Plan,
02_ Werkplanung: Ansichten, Grundrisse, Schnitte
03_ Übersichten Unterhangdecken
03_ Übersichten Bodenbeläge Wassereinwirkungsklassen
03_ Details Wandaufbauten, Schächte, Unterhangdecken, gleitende Deckenanschlüsse
04_ gleitende Deckenanschlüsse Mensa und Sporthalle

02. Brandschutz
BS - Nachweise Mensa und Sporthalle - Fortschreibungen

03. Sonstige Unterlagen
231207_Baustellenordnung_SCD
251111_SCD_BZTP Sporthalle Mensa

## 7.0 ZTV Trockenbau Leistungsumfang
7.0 ZTV Trockenbauarbeiten

Leistungsumfang Trockenbau

Die Leistungen dieses LV umfassen:

- GK-Metallständerwände als Einfachständerkonstruktion,
- GK-Metallständerwände als Sonderkonstruktion mit beplankten Stahlständern
- Sonderkonstruktionen für vertikale und horizontale Schachtbekleidungen
-
- GK-Metallständerwände als Doppelständerkonstruktion, mit verlaschten Ständern für Installationsbereiche, in unterschiedlichen Wandstärken
- Vorsatzschalen und Abkofferungen, hauptsächlich in Sanitärbereichen, in allen Geschossen
- Vorab- Beplankungen aller Wandkonstruktionen, für den Einbau von Estrich.

- Bekleidungen von bauseitigen Holzbauteilen / bauseitigen Stahlbetonwänden mit GKF - Platten:
  im Bereich Mensa, EG: Küche

- Abhangdecken mit Aussparungen und Revisionsöffnungen, mit Reviklappen,
  Bekleidung einlagig mit glatten GK - Platten oder GK-Akustikplatten
  - in Sanitärbereichen in allen Geschossen
  - in Nebenräumen
- - Konditionsraum, Umkleiden

- Decke mit Unterdecke im 1.OG Mensa; GK F 30 mit zusätzlicher Akustik-Holzpaneel Decke

- Freitragende Deckenkonstruktionen, ohne Brandschutzanforderung:
  - Sanitärbereich MZWH Sporthalle OG
  - Sanitärbereich Mensa 1.OG;
- Freitragende Deckenkonstruktionen, Brandschutzanforderung F 30:
  - Flurbereich Mensa 1.OG

- Selbständige Unterdecke mit Stahlprofilen, Brandschutzanforderung F 90:
  Übereinstimmungserklärung/ Zulassung erforderlich
  -im EG Sporthalle

- Bestandsdokumentationen und Zustimmungen im Einzelfall:
  jeweils für BA 2 Mensa und Sporthalle, siehe separate Positionen im LV

Bauablauf

Die erforderliche Koorrdination / Organisation + Kommunikation zur Erbringung seiner Leistungen mit paralell laufenden Gewerken (z.B. ELT/HLS/Estrich etc.) ist mit einzukalkulieren
Arbeitsabfolgen:
GK-Wände, Vorsatzschalen, Schachtwände, Decken, Leibungsbekleidungen Oberlichter etc
1. Stellen der UK
2. einseitige Beplankung + Abstellung für Estrich auf nicht beplankter Seite
3.bauseitige Leistungen: Installationen ELT / HLS
4.Fertigstellung der Beplankungen
5. Spachteln + Schleifen

Die zusätzlichen Aufwendungen (BE, zusätzliche Anfahrten, etc.) für das Ausführen der Leistung in verschiedenen Teilabschnitten ist in die Postitionen einzurechnen.

Lagerflächen stehen nur in begrenztem Umfang zur Verfügung. Container für Material und für Aufenthalt der Arbeitskräfte des AN sind Sache des AN - siehe Position "Baustelleneinrichtung für eigene Arbeiten des AN".
Aufstellen von Containern und Lagerflächen sind nur in Abstimmung mit der BÜ zulässig.

Hebezeuge: Siehe unter "Allgemeine Vertragsbedingungen" Punkt: Hebezeuge
Die Einbringung von Material in das Obergeschoss der Mensa / Obergeschoss der Sporthalle kann über die Treppenhäuser erfolgen oder über Hebezeuge die der AN selbst zu stellen hat.  Festlegung zu Aufstellort und Auswahl der Öffnungen zum Einbringung von Material nach Rücksprache mit der BÜ.

Die Einbringung von Material in das UG kann
- für die Mensa über die Treppe im Gebäude erfolgen.
- für die Sporthalle über die Treppe im Gebäude vom Foyer aus, und für den südlichen Bereich über den Tiefhof erfolgen.

Systembeschreibung Wände

Trockenbauwände in verschiedenen Ausführungen und Anordnungen, in allen Geschossen.
Untergrund - Aufstellflächen auf Stb.-Rohdecken.

Alle Bodenanschlüsse sind in die Einheitspreise der jeweiligen Ständerwände einzurechnen und werden nicht gesondert vergütet.

Sämtliche Wand- und Deckenanschlüsse, Wandverstärkungen etc. sind in gesonderten Positionen beschrieben.
Falls nichts anderes beschrieben, sind die Wandkonstruktionen für den Einbaubereich 2 gem. DIN 4103
vorzusehen. Ausführung in unterschiedlichen Abmessungen, Querschnittsformen und Anordnungen, Wandhöhe siehe Angabe in Positionen.

Unterkonstruktionen für Metallständerwände und Vorsatzschalen:
Konstruktionen gemäß der Bemessung des AN und den Angaben des Systemherstellers, aus

Stahl-Systembauprofilen, Typ: UW/CW/UA
- Materialstärke s >= 0,6mm
- Materialstärke s >= 2 mm, UA- Profile:
  - neben bauseitigen Vorwandelementen für Sanitärobjekte und bei Türöffnungen
- - für eine Schachtwand im EG

Alle Stahlteile und Verbindungsmittel feuerverzinkt.

Sonderkonstruktionen für Schachtbekleidungen,:
aus Calciumsilikatbasierten Platten in unterschiedlichen Stärken und Qualitäten.

Hohlraumdämmungen für alle Ständerwände
aus einlagiger Mineralwolle-Hohlraumdämmung zwischen Unterkonstruktion verlegt:
- Rohdichte > 15 kg/m3; gemäß Anforderungen aus Brand- und Schallschutz
- Baustoffklasse A1 nach DIN EN 13501
- Anwendungstyp WTR

Oberflächen: alle Bekleidungen malerfertig gespachtelt Qualitätsstufe Q2;
für bauseitigen Anstrich mit Dispersions- oder Dispersions - Silikat -Farbe oder für Bekleidung mit Fliesen.

Wandhöhen siehe Angabe in den Positionen
Alle Sanitärobjekte sind an bauseitige Vorwandelemente im Bereich von Vorsatzschalen angeordnet.

WANDANSCHLÜSSE

Anschlüss unten :
- in allen Geschossen auf Stb.-Rohdecken,

seitliche Anschlüsse:
- Anschlüsse der Wand-Profile an alle Untergründe mit Dichtungsband oder Fugenpachtel,
- GK-Bekleidung mit Trennstreifen und Spachtel

Anschlüsse oben:

Deckenanschluss starr,
für Schachtwände und Vorsatzschalen, bestehend aus einfachem UW-Anschlussprofil an CW-/UA-Ständerprofilen und Beplankung, befestigt und an UK Stb.-Decke montiert.

- verdeckt - ohne besondere optische Anforderung,
  GK-Bekleidung mit offener, unverspachtelter bzw. unverfüllter Anschlussfugenausbildung,
  für Anschlussbereiche über abgehängten Deckenkonstruktionen bzw. sonstigen Deckenverkleidungen,
  sofern keine Schallschutz- oder Brandschutzanforderungen bestehen

- sichtbar mit optischen Anforderung
  als sichtbarer liegender Deckenanschluss,
  GK-Bekleidung mit verspachtelter bzw. verfüllter Anschlussfugenausbildung,
  für Anschlussbereiche ohne abgehängte Deckenkonstruktionen bzw. sonstigen Deckenverkleidungen

Gleitende Deckenanschlüsse, Durchbiegung ≥ 10  ≤ 30 mm, mit Plattenstreifen
- bestehend aus verklebten Plattenstreifen, an die Stb. -Decke gedübelt mit geeigneten Befestigungsmitteln, Pressfugen zu Stb.-Decke vollflächig mit Trennwandkitt,
  mit Anschlussdichtungen zwischen Anschluss-Profil und Streifenbündel

## 7.0 ZTV Fortsetzung Systembeschreibung - Wände, Vorsatzschalen mit Metallständern
Fortsetzung Systembeschreibung - Wandtypen

Metall-Einfachständerwände in in folgenden Ausführungen

Anforderung an Schallschutz: ohne
Anforderung an Brandschutz: werden durch Beplankungen und Anschlüsse definiert
Spachtelung Qualitätsstufe Q2, malerfertig.

IW.W01. Einfach-Ständerwand
Profilbreiten 100 bis 150 mm
Achsabstand 625 mm
Gesamtbreite Wand 150 bis 200 mm
Stärke der Dämmschicht: 80 bzw. nach Ständertiefe
Bekleidung: beidseitig 2 x 12,5 mm
Plattentyp siehe Angabe in Position

IW.V 01 Vorsatzschale
Profilbreiten CW 100 mm
Achsabstand 625 mm
Gesamttiefe Vorsatzschale 125 mm
Stärke der Dämmschicht 80 mm
Beplankung: einseitig 2 x 12,5 mm
Plattentyp siehe Angabe in Position

IW.V 02 Vorsatzschale
Profilbreiten CW 75 mm
Achsabstand 625 mm
Gesamttiefe Vorsatzschale 100 mm
Stärke der Dämmschicht 60 mm
Beplankung: einseitig 2 x 12,5 mm
Plattentyp siehe Angabe in Position

IW.V03 Vorsatzschale
Profile CD 60/ 27 mm
Achsabstand 625 mm
Gesamttiefe Vorsatzschale 100 mm
Stärke der Dämmschicht 60 mm
Beplankung: einseitig 2 x 12,5 mm
Plattentyp siehe Angabe in Position

IW.V04 Vorsatzschale;
Profile CW 50 mm
Achsabstand 312,5 mm
Gesamttiefe Vorsatzschale -siehe Werkplanung
Stärke der Dämmschicht - Ohne -
Beplankung: einseitig 2 x 12,5 mm
Plattentyp siehe Angabe in Position

IW.W06 F90: entspricht IW.W01 mit 2x12,5 mm GKF

Metall Doppelständerwände in in folgenden Ausführungen:

IW.W02 Doppelständerwand mit verlaschtem Ständerwerk
Profilbreiten CW 100 mm
Achsabstand 625 mm
Gesamtbreite Wand / Installationsraum: 400 / 150 oder 500 / 250 mm
Stärke der Dämmschichten 80 mm
Bekleidung: beidseitig 2 x 12,5 mm
Plattentyp siehe Angabe in Position

IW.W03 Doppelständerwand, mit verlaschtem Ständerwerk
Profilbreiten CW 75
Achsabstand 625 mm
Gesamtbreite Wand / Installationsraum: 400 / 200 oder 450 / 250 mm
Stärke der Dämmschichten 60 mm
Bekleidung: beidseitig 2 x 12,5 mm
Plattentyp siehe Angabe in Position

IW.W04 Doppelständerwand, mit verlaschtem Ständerwerk
Profilbreiten CW 50,
gesamte UK mit Korrosionsschutzklasse C3
Achsabstand 625 mm
Gesamtbreite Wand / Installationsraum: 350/200; 450 / 250 mm; 500/350
Stärke der Dämmschichten 40 mm
Bekleidung: beidseitig 2 x 12,5 mm
Plattentyp siehe Angabe in Position

Hinweis: IW.W05 - auf Detailblatt vorhanden, kommt bei Mensa/ Sporthalle nicht vor

## 7.0 ZTV Fortsetzung Systembeschreibung - Schachtwände, BS-Platten CaSi
7.0 ZTV Fortsetzung Systembeschreibung - Schachtwände

Selbsttragende, zementgebundene Brandschutzplatten auf Basis von Kalziumsilikat

A: Zementgebundene, calciumbasierte Brandschutzplatte
mit geringem Raumgewicht,
für die Erstellung von Deckel über Schächten

- Rohdichte ca. 450 kg/m³
- Wärmeleitfähigkeit λ 0,083 W/(m·K)
- Brandverhalten Klasse A1, EN 13501-1
- Nutzungskategorie Typ Z1 und Typ Z2
- Druckfestigkeit ca. 2,4 N/mm² - senkrecht zur Plattenfläche
Biegefestigkeit ca. 3,1 N/mm² - in Platten-Längsrichtung

A: Zementgebundene, calciumbasierte Brandschutzplatte
mit geringem Raumgewicht,
für die nachträglich Bekleidung von Lüftungsleitungen

- Rohdichte ca. 490 kg/m³
- Wärmeleitfähigkeit λ 0,087 W/(m·K)
- Brandverhalten Klasse A1, EN 13501-1
- Nutzungskategorie Typ Z1 und Typ Z2
- Druckfestigkeit ca. 4,5 N/mm² - senkrecht zur Plattenfläche
- Biegefestigkeit ca. 2,9 N/mm² - in Platten-Längsrichtung

B: Zementgebundene, calciumbasierte Brandschutzplatte
mechanisch hoch belastbar,
für die Erstellung von Schachtwänden

- Rohdichte ca. 870 kg/m³
- Wärmeleitfähigkeit λ 0,175 W/(m·K)
- Brandverhalten Klasse A1, EN 13501-1
- Nutzungskategorie Typ Y, Typ Z1 und Typ Z2
- Druckfestigkeit ca. 9,3 N/mm² - senkrecht zur Plattenfläche
- Biegefestigkeit ca. 7,6 N/mm² - in Platten-Längsrichtung
- Biegefestigkeit ca. 4,8 N/mm² - in Platten-querrichtung

Materialstärken: siehe Angabe in den Positionen

## 7.0 ZTV Fortsetzung Systembeschreibung - Reviklappen
Fortsetzung Systembeschreibung -

Reviklappen

in Wänden und Decken, systemgeeignet
ohne / mit Brandschutzanforderung.

Revisionsklappen aus Aluminium in GK-AHD
mit Einbaurahmen und Innendeckel, mit Plattenfüllungen, verdeckt liegende Scharniere,
Klappe flächenbündig in Wand - bzw. in Deckenkonstruktion angeordnet,
bei Einbau in Decken: mit selbst justierenden Fangarmen

Oberflächen der Rahmen in Metalloptik weiß pulverbeschichtet

GK-Plattenfüllung für die Innendeckel bei Reviklappen in Wänden:
- jeweils 2 x 12,5 mm
  Platteneinlagen: jeweils in Wand - bzw. Deckenqualität,

GK-Plattenfüllung für die Innendeckel bei Reviklappen in Decken:
- Decke ohne Brandschutzanforderung: Füllung 1 x 12,5 mm
- Decken mit Brandschutzanforderung F 30: mit Füllung 1 x 18 mm

Revisionsklappen in Holz-Akustikpaneelen / Holzwolle-Akustikpaneelen
Revisionsklappen mit Aluminiumrahmen zur Füllung mit Akustikpaneel / Holzwollepaneel gleicher Oberflächenausführung wie die Hauptposition

Aluminiumrahmen:
- Abmessungen: siehe Angabe in Position
- Rahmen liegt auf 27 mm Unterkonstruktion auf und wird mit 4 Schrauben seitlich an UK befestigt
- 2 Stück Innensechskant-Schlösser
- 2 Spezialbänder zum Aufklappen (90°), im geschlossenen Zustand nicht sichtbar
- Kettensicherung gegen abklappen

Bekleidung:
- wird bauseits aus Akustikelementen wie die angrenzende Deckenbekleidung zugeschnitten und auf den Alurahmen festgeschraubt. Es können selbstbohrende Schrauben verwendet werden oder alternativ Löcher in den Rahmen gebohrt werden.

In den EP ist jeweils auch das notwendige Auswechseln der Decken- Unterkonstruktion und der zusätzlich erforderlichen Abhängungen enthalten.

## 7.0 ZTV Fortsetzung Systembeschreibung - Abgehängte Decken GK-AHD
Fortsetzung Systembeschreibung - Abgehängte Decken

Systembeschreibung Abgehängte Decken an Stb.-Decken- in Sporthalle und Mensa

Anforderung an Schallschutz: ohne
Anforderung an Brandschutz: werden durch Beplankungen und Anschlüsse definiert

Zur Ausführung gelangen Montagedecken mit systemgeeigneten Stahl-Leichtbau-Unterkonstruktionen.
Sämtliche Deckenkonstruktionen sind vom AN hinsichtlich der Tragfähigkeit für die Metall-Unterkonstruktion eingenverantwortlich zu bemessen und die Lastklasse zu bestimmen.
Konstruktionshöhe der UK bis GK-Bekleidung: siehe Angabe in Position
UK Deckenbekleidung: siehe Angabe in Position

Unterkonstruktion:
gem. Bemessung des AN und den Angaben des Systemherstellers, aus Stahl-Systembauprofilen,
als Grund- und Tragprofile CD 60/27,
Befestigung mit Noniusbügel / Nonius-Hänger-Unterteil
und bauaufsichtlich zugelassenen Befestigungsmittel
Ausführung der Unterkonstruktion aus verzinkten Stahlblechprofilen DIN 18182-1,

Untergründe: siehe Aufteilung in separaten Positionen
- im UG und EG an Stb.-Rohdecke,
- im OG unterhalb von Dächern mit Gefachen

Decklagen / Bekleidung:
aus Gipsplatten GKB nach DIN 18180 bzw. Typ A nach DIN EN 520
Ausführung gemäß Herstellervorgaben

DE.GK 01 AHD - Glatt: Abhangdecke in Sanitärbereichen
- ohne Dämmschicht
- Bekleidung: 1 x 12,5 mm
- Plattentyp: GKB, bzw. Angabe in Position
- mit Verstärkungen für Ein- und Anbauteile

DE.GK 02 AHD - Akustik Abhangdecke in Fluren,
- ohne Dämmschicht
- Bekleidung: 1 x 12,5 mm
- Plattentyp: GKB mit geradliniger Rundlochung 8/18,
  mit Friesausbildung zu Wänden und um Einbauten
- Mit aufkaschiertem Akustikfaservlies weiß
- mit Verstärkungen für Ein- und Anbauteile
- Bewegungsfugen bei Decken mit Länge > 15 m

Spachtelung Qualitätsstufe Q2, malerfertig.

Wandanschlüsse
für vorbeschriebene GK Deckenkonstruktionen mit einlagiger GK-Bekleidung,
seitlich an begrenzende Wandflächen und sonstige Bauteile, gerade und horizontal verlaufend,

- im UG zwischen GK-Montagewänden und Stb.-Wänden;
- in EG und OGs zwischen GK-Montagewänden und Holzwänden.

- für AHD - Akustik: Schattenfuge mit UD -Profil, farblich beschichtet, mit Schattenfuge 15 mm
- für AHD - glatt: als Stumpfer Anschluss mit Trennstreifen und Verspachtelung

Sämtliche Ab- und Anschlüsse, Randausbildungen, Deckenversprünge, Aussparungen etc. sind gesondert beschrieben und werden demnach auch gesondert abgerechnet.

## 7.0 ZTV Fortsetzung Systembeschreibung - DE.GK07 - F 30
Fortsetzung Systembeschreibung

DE.GK 07 "Decke unter Decke" im OG Mensa, F 30
mit Brandschutzanforderung: im OG Mensa unter Dach mit Dachneigung 13°.
- Anforderung an Schallschutz: ohne
- Anforderung an Brandschutz: F 30

Zur Ausführung gelangen eine Brandschutzdecke in Kombination mit einer Sichtdecke unterhalb der Brandschutzdecke. Die Zusatzlast der abgehängten Decke (Sichtdecke ≤ 0,15kN/m2) muss bei der Unterkonstruktion der Brandschutzdecke berücksichtigt werden.

Ausführung entsprechend Herstellervorgaben Verarbeitungsrichtlinien, Zulassung für BS - Decke und "Decke unter Decke" mit F 30 Nachweis.
Deckenkonstruktion ist vom AN hinsichtlich der Tragfähigkeit für die Metall-Unterkonstruktion eingenverantwortlich zu bemessen und die Lastklasse zu bestimmen.

Konstruktionshöhe der UK bis GK-Bekleidung: - siehe Angabe in Position
UK Deckenbekleidung: siehe Angabe in Position

Unterkonstruktion:
- gem. Bemessung des AN und den Angaben des Systemherstellers, aus Stahl-Systembauprofilen,
  als Grund- und Tragprofile CD 60/27, s = 0,6 mm
  Befestigung mit Direktabhänger, Lastklasse 0,4; h 135 mm
- und bauaufsichtlich zugelassenen Befestigungsmittel
- Ausführung der Unterkonstruktion aus verzinkten Stahlblechprofilen DIN 18182-1,

Untergrund: Gefache mit Sparren Achsabstand 720 mm; mit Holz - Beplankung

Decklagen / Bekleidung:
- Bekleidung: 2 x 12,5 mm Feuerschutzplatte
- Plattentyp: GKF, Rohdichte ≥ 800 kg/m3

Spachtelung ohne Sichtanforderung, Vorgabe F30: gemäß Herstellervorgaben

Wandanschlüsse : BS-Decke an Stb.-Wände; Anforderung F 30:
für vorbeschriebene GK Deckenkonstruktionen mit zweilagiger GK-Bekleidung,
seitlich an begrenzende Wandflächen, gerade, horizontal bzw. an Dachschräge angepasst verlaufend,
im Obergeschoss zwischen Stb.-Wänden
- mit CD-Anschlussprofil, Spachtel und Trennstreifen; Fugen auf gesamter Länge hinterlegt mit flexiblem Eckenprofil aus Stahlblech mit Korrosionsschutzbeschichtung Z 100,
  Blechdicke 0,6 mm
  Breite 100 mm
  Befestigung gemäß Herstellervorgaben an Stb.-Wand

Sämtliche Ab- und Anschlüsse, Randausbildungen, Deckenversprünge, Aussparungen etc. sind gesondert beschrieben und werden demnach auch gesondert abgerechnet.

## 7.0 ZTV Fortsetzung Systembeschreibung AHD Holzlamellen-Akustikpaneel
7.0 ZTV  Fortsetzung Systembeschreibung DE.HP03 Abhangdecke als Holzlamellen-Akustikpaneel

Unterkonstruktion für Akustikpaneele  (wie für GK-AHD)
gem. Bemessung des AN und den Angaben des Systemherstellers:
bestehend aus Stahl-Systembauprofilen:
- Noniusabhänger oder Direktabhänger in verschiedener Längen, Traglast 0,4kN;
  Anzahl und Abstand der Abhänger nach statischem Erfordernis
  Abhanghöhe: siehe Angabe in LV-Position
- Kreuzrost bestehend aus:
  CD-Profil 60/27/0;6 mm als Grund- und Tragprofile,
  - Achsabstand Grundprofil a = 800mm
  - Achsabstand Tragprofil  a = 735mm
- alle notwendigen Verbinder, sowie Befestigungsmittel
- Wandanschluss - siehe Angaben in separaten Positionen:

alle Stahlteile und Verbindungsmittel verzinkt.

Brettsperrholz-Akustikpaneel mit Holzfaser Absorber, Systembeschreibung
Oberfläche Fichte astrein schlicht: Sichtseite aus astreinen Fichtenholz-Einschichtplatten in schlichter Sortierung. Die in Rift/Halbrift eingeschnittenen Lamellen sind sichtbar keilgezinkt, der Farbton der Lamellen mit wenig Variation (ruhiges Erscheinungsbild), Oberfläche sauber geschliffen und strukturiert.

Weitere technische Informationen:
- Höhe: 33 mm, Länge: 2940 mm, Deckbreite: 625 mm, im freien Verband zu reduziertem Verschnitt
- Umlaufende Nut für Verbindung mit Sperrholzfeder
- Holzart Mittel- und Rücklage Fichte
- Technisch getrocknet, Holzfeuchte 9±2%
- Kreuzweise, schadstofffreie PUR-Verklebung
- Hinter der Leistenoberfläche ist mit 70% Flächenanteil ein Holzfaser-Absorber integriert (A70G)
- Rückseite: Offen, vier Längsleisten

Es ist darauf zu achten, dass die Querlagen der Elemente in einer Flucht liegen. Zusätzlich notwendige Schnitte sind in die Position einzukalkulieren.

Die verborgene Befestigung erfolgt in den Akustikfugen mit Klammern oder mit Spezialschrauben. Evtl. Mehraufwände sind einzukalkulieren. Geeignete Befestigungsmittel sind beim Hersteller zu beziehen.

Akustikprofil für DE.HP04
- Einsatz im Bereich Mensa OG:
- Holz-Akustikpaneel geschlitzt, Leistenbreite: 12 mm, Fugenbreite: 4 mm, Fugentiefe 16 mm
- weisslich durchscheinend geölt W10-H, fein gebrüstet,
- 70% Akustikanteil
- Flächengewicht: Platte= 9,1 kg/m2
- αw ≥ 0,80
- αp(125 Hz) ≥ 0,45

## 7.0 ZTV Fortsetzung Systembeschreibung - Freitragende Deckenkonstruktionen
Freitragende Deckenkonstruktionen in in folgenden Ausführungen

Anforderung an Schallschutz: ohne
Anforderung an Brandschutz: werden durch Beplankungen und Anschlüsse definiert

Ausführung als freitragende-Decke, einschließlich Zusatzlasten von 0,3 kN/m2 für Dämmschichten bzw. für Befestigungslasten,
Anforderung an Schallschutz: ohne
in EG und Obergeschossen
UK Deckenbekleidung: h = ca. 2,50 bis 3,20 über OK FFB, siehe Angabe in Positionen

Unterkonstruktion:
gem. Bemessung des AN und den Angaben des Systemherstellers, aus Stahl-Systembauprofilen,
als CW - und UA - Profilen; Wandanschlüsse aus CW - und UW -Profilen;
und bauaufsichtlich zugelassenen Befestigungsmittel
Ausführung der Unterkonstruktion aus verzinkten Stahlblechprofilen DIN 18182-1,

DE.GK 03 Decke Freitragend, ohne Brandschutzanforderung
Tragprofile gemäß Angaben in Position
Achsabstand a = 500 mm bei Spannweiten > 4,95 bis 6,00 m
Dämmschicht: 40 mm Dämmschicht
Bekleidung:  1 x 12,5 mm
Plattentyp:  siehe Angabe in Position, glatt - oder Akustikplatten

Tragprofile / Spannweiten der Räume, siehe Aufgliederung in LV-Positionen:
- Profile CW 75  Spannweite ≤ 3,15 m
- Profile CW 100  Spannweite ≤ 3,65 m

DE.GK 04 Decke Freitragend, mit Anforderung F 30, allein von unten
Flur Mensa OG
Tragprofile gemäß Angaben in Position, mit oberseitiger Abdeckung mmit Plattenstreifen aus Massivbauplatte
Achsabstand 625 mm
Dämmschicht 40 mm Mineralwolle
Bekleidung: 1 x 18 mm
Plattentyp:  GKF

Tragprofile / Spannweiten der Räume, siehe Aufgliederung in LV-Positionen:
- Profile 2 x CW 75  Spannweite ≤ 2,80 m
  mit Erweiterung zum Brandschutznachweis

Spachtelung Qualitätsstufe Q2, malerfertig.

Wandanschlüsse
für vorbeschriebene GK Deckenkonstruktionen mit einlagiger GK-Bekleidung, seitlich an begrenzende Wandflächen und sonstige Bauteile, gerade und horizontal verlaufend, zwischen Metall- oder Holzständerwänden und bauseitigen Holz-Massiv- bzw. Außenwänden in Ständerbauweise.
Profile für die jeweilige Anforderung mit / ohne Brandschutz: nach Herstellervorgaben.
Verbindung mit Randprofil durch Anschluss- und Verbindungswinkel, Befestigung mit für den Untergrund geeignetem Befestigungsmittel,.

Anschlüsse der Bekleidung:
an Wände, gerade und horizontal verlaufend,
Fugenausbildung zu allen umlaufenden Wänden als stumpfer Anschluss
- mit Trennstreifen und Verspachtelung,
- inclusive Bewehrungsstreifen in Spachtel auf Platten der FTD

## 7.0 ZTV Fortsetzung Systembeschreibung- UHD F 90-AB
Fortsetzung Systembeschreibung

Unterdecke UHD F 90-AB

Die beschriebene Unterdecke liegt im Bereich Sporthalle EG, zwischen Achse SH 5 und SH 4.
- Zur Ausführung gelangen eine Brandschutzdecke, unter der in Teilbereichen eine Sichtdecke unterhalb der Brandschutzdecke ausgeführt wird.
  (siehe Systembeschreibung DE.GK 01 AHD - Glatt und DE.GK 02 AHD - Akustik)
- Die Zusatzlast der abgehängten Decke muss bei der Unterkonstruktion der Brandschutzdecke berücksichtigt werden.

Deckenkonstruktion ist vom AN hinsichtlich der Tragfähigkeit für die Unterkonstruktion aus QR-Rohren eingenverantwortlich zu bemessen und die Lastklasse zu bestimmen. Die im LV genannten Profile sind für die Kalkulation maßgeblich.

Das Gesamtsystem der Deckenkonstruktion ist für den objektbezogenen Einsatz statisch zu bestätigen.
Übereinstimmungserklärung erforderlich; Grundlage der Planung ist: Promat - Konstruktion 420.51

Unterdecke, selbständig F 90-AB, Brandbeanspruchung von oben und von unten
bestehend aus
- Bekleidung: ober- und unterseitig
- Tragkonstruktion aus Stahlhohlprofilen

Tragkonstruktion
- Achsabstand Stahlprofile ≤ 600 mm; QR 60/60 x 5 mit Wandwinkel 60/60 x 5

Bekleidung: ober- und unterseitig jeweils 30 mm;
Silikat-Brandschutzbauplatten, zementgebunden, selbsttragend
- wasserbeständig Z1 nach DIN EN 12467-12,
  Rohdichte ca. 450 kg/m³
  nichtbrennbar - A1

Deckenaufbau, Wandanschlüsse, Stoßabdeckung
- Die Stahlhohlprofile liegen auf zuvor montierten Stahl-L-Winkeln lose auf.
- Oberseitige Plattenlage: Plattenstöße werden durch Plattenstreifen hinterlegt. Höhe der Plattenstreifen richtet sich nach der Profilabmessung und der Wandwinkelstärke.
  Oberseitige Plattenlage mit vertikalen Plattenstreifen aufgelegt auf die Stahlprofile.
- Die Befestigung der unteren Brandschutzbauplatte erfolgt in gleicher Weise in die Plattenstreifen neben dem Profil.
-
Wandanschlüsse von Stahlwinkel und BS-Platten: mit
- Stahl-L-Winkel, Abmessung nach Profiltabelle: an Stb.-Wand / Stb.-Unterzug: mit geeigneten Dübeln; bemessen nach der Auflagelast der Decke.
- Fugenverfüllung d = 2,5 mm, b = 120 mm, mit geeignetem Material, im Brandfall aufschäumend.

## 8.0 ZTV Dämmung Trockenbauarbeiten
8.0 ZTV Dämmung Trockenbauarbeiten
Der ausgeschriebene Leistungsumfang für die Neubaumaßnahme beinhaltet im Wesentlichen:

- Mineralische Wärmedämmung in Wand- und Deckenkonkonstruktionen

Allgemeine Ausführungshinweise

Es finden nur geeignete Dämmstoffe mit DIBt-Zulassung Verwendung. Das lückenlose Anpassen der Dämmstoffschichten auch bei Durchdringungen ist enthalten.
Herstellerrichtlinien sind bei der Verarbeitung verbindlich und gelten als zusätzliche technische Vertragsbedingungen.

Je nach Anforderung aus Brand-/ Schall-/ Wärmeschutz Dämmstoff abgleitsicher (Stauchung bis ca. 10 mm) und dicht gestoßen in der Unterkonstruktion anordnen (gegebenenfalls Dämmstreifen als Abgleitsicherung in Ständerprofilen einbauen).
Zusätzlicher Dämmstreifen bei Abweichung der Dämmstoffdicke > 20 mm von der Profil-Stegbreite.

Die Dämmungen sind feuchtigkeitsgeschützt anzuliefern, zu lagern und vor Bewitterung, z.B. durch Folienbespannungen zu schützen.
Der Einbau beschädigter Dämmstoffe bzw. Dämmstoffreste kommt nicht zur Anwendung.

Hohlraumdämmungen für alle Ständerwände
aus einlagiger Mineralwolle-Hohlraumdämmung zwischen Unterkonstruktion verlegt:
- Rohdichte > 15 kg/m3; gemäß Anforderungen aus Brand- und Schallschutz
- Baustoffklasse A1 nach DIN EN 13501
- Anwendungstyp WTR

## 9.0 Hinweis: Erstellung von Planunterlagen durch den AN
9.0 Hinweis: Erstellung von Planunterlagen durch den AN

Sämtliche vom Auftragnehmer (AN) zu erstellenden Planunterlagen und Dokumente sind vom AN selbst in den digitalen Projektraum (PKM) einzustellen/hochzuladen. Für jede einzustellende Datei ist vom AN eine vorgegebene Codierungsmaske (dem Organisationshandbuch zu entnehmen) auszufüllen. Die Beteiligten sind von der Dateieinstellung per E-Mail zu benachrichtigen.
Der AN ist verpflichtet, die Ausführungsunterlagen und die für die Ausführung notwendigen Maße und Stückzahlen auf ihre Übereinstimmung hin zu überprüfen (z.B. Maßangaben in Werk- und Schalplänen). Sollten zwischen den Ausführungszeichnungen und der Leistungsbeschreibung Differenzen in der Art und der Ausführung auftreten, ist mit dem Auftraggeber und der Objektüberwachung vor Ausführung eine Entscheidung herbeizuführen.
Alle für seine Leistungen benötigten Pläne, Berechnungen oder Dokumente hat der AN vom AG zeitgerecht anzufordern. Sofern sie der AN nach Vertrag oder gewerblicher Sitte selbst anzufertigen und zu ergänzen hat, sind diese eigenverantwortlich vom AN zu erstellen sowie erforderliche Aufmessungen auf der Baustelle vorzunehmen.
Die Haftung des ANs für die Richtigkeit und Vollständigkeit der von ihm erstellten Firmenausführungsunterlagen (FAU) wird durch die Prüfung des AGs nicht berührt.

Firmenzeichnungen sind für die Ausführung verbindlich, wenn sie einen Prüfvermerk des Objektplaners/Fachplaners tragen. Die Prüfeintragungen sind zu beachten.

Die vom AN zu erstellenden Firmenausführungsunterlagen (FAU), wie z. B. Werkstattzeichnungen, Berechnungen, Ausführungsstatiken, Montagepläne, Verlegepläne, Türlisten, Schemata, Stücklisten etc. sind anhand der zur Verfügung gestellten Planunterlagen anzufertigen und dem AG nach folgendem Schema zur Prüfung vorzulegen. Die FAU-Übergabe erfolgt grundsätzlich digital via PKM:
Abweichungen in den FAU gegenüber den Ausführungsunterlagen sind vom AN hervorzuheben.
Das erste Prüfexemplar ist zur Prüfung an den Objektplaner/Fachplaner als PDF und ggf. zusätzlich als CAD-Datei zu senden. Der AN erhält ein Exemplar digital zurück. Eventuell darin vermerkte Korrekturen sind von ihm in die FAU einzuarbeiten und das Datum des Prüfrücklaufs ist im Plankopf einzutragen.
Insofern der vom AG bestellte Prüfingenieur die FAU prüfen muss, sendet der AN dieses Rücklaufexemplar in dreifacher Ausfertigung unverzüglich an den Prüfingenieur; notwendige Korrekturen sind vorher vorzunehmen.

Die geprüften FAU sind durch den AN als PDF und CAD auf das PKM aufzuladen und an die Beteiligten zu verteilen. Die Übergabe hat zeitgerecht vor Ausführungsbeginn bzw. Fertigungsbeginn zu erfolgen.

Als Zeitraum für die Prüfung sind dem Objekt-/Fachplaner mindestens 12 Werktage einzuräumen sowie nach Erfordernis dem vom AG bestellten Prüfingenieur ein zusätzlicher Prüfzeitraum von 20 Werktagen. Diese Zeiträume sind vom AN bei Erstellung und Einreichung seiner FAU zu beachten.

## 25 01-3531.02 Trockenbau Sporthalle und Mensa

### Titel 01 BA 2 Baustelleneinrichtung, W+M Planung

*Hinweis: Hinweis: BA 2 - Mensa und Sporthalle*
Alle unter diesem Titel aufgeführten Leistungen beziehen sich auf Mensa und Sporthalle.

**01.01 Baustelleneinrichtung**
*** Pauschalposition
Baustelleneinrichtung bestehend aus Geräten, Maschinen und dergleichen, sowie Vorhaltung für die Dauer der Arbeiten.
einschließlich Aufenthalts- und Lagerraum zur eigenen Nutzung einrichtung und räumen.
Aufstellflächen sind mit der Bauleitung abzustimmen.
Menge: 1,000 psch

**01.02 erneutes Einrichten und Räumen der Baustelle**
*** Pauschalposition
erneutes Einrichten und Räumen der Baustelle + Anfahrt nach Abzug. Abstimmung vorab mit BL.
Diese Position kann nur nur 1x abgerechnet werden.
Menge: 1,000 psch

**01.03 W+M Planung für Konstruktionen mit Stahl QR Rohr**
*** Pauschalposition
W+M Planung für Konstruktionen mit Stahl QR Rohr
statische Bemessung von Stahlquerschnitten
- Schachtkonstruktionen
- Vorsatzschale zus. Stahlprofil Bereich Sporthalle EG / WC
- UHD F 90 AB im Bereich Sporthalle EG
- Wandkonstruktion im Bereich Mensa OG
- Sporthalle EG: Vorsatzschale mit Wanddurchbrüchen, mit Stahlprofil
Menge: 1,000 psch

### Titel 02 Vorbereitende Maßnahmen

**Ausführungsbeschreibung 1 Schutz von oberflächenfertigen Bauteilen**
*Schutz von oberflächenfertigen Bauteilen*
Oberflächenfertige Sichtbauteile, wie z.B. Betonwände und Beton Decken sind vor Verunreinigungen und Beschädigung zu schützen. Material und Art Bautenschutzfolie mindst. ab 0,2 mm Dicke.
Die Abdeckung muss rückstandslos von den schützenden Bauteilen zu entfernen sein. (Stichwort geeignetes Klebeband) Die Schutzabdeckung ist für Dauer der eigenen Leistung vorzuhalten und anschließend zu beseitigen und zu entsorgen.

**02.01 Schutz mit Folien + Klebeband - Wand- Anschlüsse**
Schutz mit Folien + Klebeband - Wand- Anschlüsse
Anschluss an oberflächenfertige Stb. -Wände
gemäß Ausführungsbeschreibung
zur Kalkulation ist mit einer Folien-Breite von 1m zu rechnen.
Menge: 100,000 m

**02.02 Schutz mit Folien + Klebeband - Decken - Anschlüsse**
Schutz mit Folien + Klebeband - Decken - Anschlüsse
Anschluss an oberflächenfertige, sichtbar bleibende
Stb. -Decken.
gemäß Ausführungsbeschreibung
zur Kalkulation ist mit einer Folien-Breite von 1m zu rechnen.
Menge: 100,000 m

*Hinweis: Hinweis: Raumgerüst für Bekleidung Decken im OG Mensa*
Bauseitiges Raumgerüst für Bekleidung Decken im OG Mensa:
das Raumgerüst ist als bauseitige Leistung im LV Gerüstbau ausgeschrieben

**02.03 Fahrgerüst für Arbeiten ab 3 bis 5,60 m - Mensa**
Auf- Um-und Abbauen von einem Fahrgerüst zur Ausführung der im Leistungsverzeichnis beschriebenen Arbeiten z.B.

- Bekleidung Wände in OG Mensa
  ab einer Arbeitshöhe von 3 bis 5,60m

Das Fahrgerüst ist für den Zeitraum der eignene Leistung vorzuhalten und anschließend abzubauen und zu entfernen, eine Nutzung durch Fremdgewerke ist nicht vergesehen.
Menge: 1,000 St

**02.04 Fahrgerüst für Arbeiten ab 3 bis 4,50 m - SH**
Auf- Um-und Abbauen von einem Fahrgerüst zur Ausführung der im Leistungsverzeichnis beschriebenen Arbeiten z.B.
- Abhangdecken im OG-SMZWH: Lagerräume,
  ab einer Arbeitshöhe von 3 bis 4,50m
- Bekleidung Wände in EG und OG
  ab einer Arbeitshöhe von 3 bis 4,50m

Das Fahrgerüst ist für den Zeitraum der eignene Leistung vorzuhalten und anschließend abzubauen und zu entfernen, eine Nutzung durch Fremdgewerke ist nicht vergesehen.
Menge: 1,000 St

### Titel 03 GK Ständerwände / Sturz Positionen

*Hinweis: Montageuntergrund; Sonstiges*
Montageuntergrund; Sonstiges

Die Oberflächen der sichtbaren Betonteile sind gegen Verunreinigung und Beschädigungen zu schützen.

Grundsätzlich sind die Montagewände, Vorsatzschalen, Schacht- und Leitungsverkleidungen auf den Rohboden zu stellen.

Decken- und Wanddurchbrüche für alle Wandkonstruktionen, Revisionsklappen s. LV-Bereich 05

*Hinweis: EINFACHSTÄNDERWÄNDE*

**03.01 IW.W01; d 150; 2 x GKB beids.; h 2,70 - 3,50**
IW.W01; d 150; 2 x GKB beids.; h 2,70 - 3,50
gemäß Systembeschreibung in ZTV
Metallständer 100 mm
h = 2,70 m ab OK RD, Umkleide Sporthalle im OG
h = 3,15 bis 3,50 m ab OK RD, Mensa OG
Bekleidung: 2 x GKB beidseitig
Menge: 42,000 m2

**03.02 IW.W01; d 150; 2 x GKB beids.; h 4 - 4,34**
IW.W01; d 150; 2 x GKB beids.; h 4 - 4,34
gemäß Systembeschreibung in ZTV
Metallständer 100 mm
h = 3,99 / 4,04 / 4,34 m ab OK Rohdecke,
Bekleidung: 2 x GKB beidseitig
obere Anschlüsse, s.sep. Pos.:
- im UG gleitend an Stb. Decke
- im OG gleitend an GK-Brandschutzdecke
- im EG starr an Stb.-Decke
Menge: 940,000 m2

**03.03 IW.W01; d 150; 2 x GKB beids.; h 4,74 - 5,60**
IW.W01; d 150; 2 x GKB beids.; h 4,74 - 5,60
gemäß Systembeschreibung in ZTV
Metallständer 100 mm
h = 4,74 bis 5,60 m ab OK Rohdecke,
Bekleidung: 2 x GKB beidseitig
obere Anschlüsse, s.sep. Pos.:
mit gleitendem Asschluss an GK-Brandschutzdecke
Menge: 70,000 m2

**03.04 IW.W06; d 200; 2 x GKF beids.; h 4,04 - 4,34 m**
*** Bezugsbeschreibung
IW.W06; d 200; 2 x GKF beids.; h 4,04 - 4,34 m
gemäß Systembeschreibung in ZTV
Metallständer 150 mm
h = 4,04 bis 4,34 m ab OK Rohdecke,
Bekleidung: 2 x GKF beidseitig

obere Anschlüsse, s.sep. Pos.:
im UG und EG an Stb.-Decke
Menge: 70,000 m2

**03.05 IW.W06 Zulage UK mit Korrosionsschutz C3**
*** wie Position 03.04
IW.W06 Zulage UK mit Korrosionsschutz C3
als Zulage für Ausführung der gesamten UK mit Korrosionsschutz C3 im Bereich Mensa: Küche/Lager
Menge: 15,000 m2

**03.06 IW.W01; d 150; 2 x GKB beids.; h 3,55 - 5,75 OK schräg**
IW.W01; d 150; 2 x GKB beids.; h 3,55 - 5,75 OK schräg
gemäß Systembeschreibung in ZTV
Metallständer 100 mm
h = von 3,55 bis 5,75 m ab OK Rohdecke,
OK an Dachschräge angepasst
Bekleidung: 2 x GKB beidseitig
obere Anschlüsse, s.sep. Pos.:
mit gleitendem Asschluss an GK-Brandschutzdecke
Menge: 140,000 m2

**03.07 IW.W01; d 175; GKB/GKBI; h 3,15 - zw. QR-Rohren**
IW.W01; d 175; GKB/GKBI; h 3,15 - zw. QR-Rohren

Metallständer 125 mm
h = 3,15 m ab OK Rohdecke,
zwischen QR-Rohren beplankt mit Brandschutzplatten
in Abschnitten mit Breiten: 1,70 - 1,85  - 0,81 - 1,25 - 0,94 m
Bekleidung: 2xGKB + 2 x GKBI
obere Anschlüsse:
im OG unterhalb von Sonderkonstruktion mit QR-Rohr

siehe Detail DT_IA_47023 und Schnitt DT_IA_47024
Menge: 20,633 m2

**03.08 IW.W01; d 175; GKB/GKBI; h 1,61 bis 2,42 - OK schräg**
IW.W01; d 175; GKB/GKBI; h 1,61 bis 2,42 - OK schräg

Metallständer 125 mm
h = 1,61 bis 2,42 m ab QR-Rohr beplankt mit BS -Platten
in Abschnitten mit Breiten: 1,70 - 1,85 - 0,81 - 1,25 - 0,94 m
OK an Dachschräge angepasst
Bekleidung: 2xGKB + 2 x GKBI
obere Anschlüsse
mit gleitendem Asschluss an GK-Brandschutzdecke

siehe Detail DT_IA_47023 und Schnitt DT_IA_47024
Menge: 13,755 m2

**Ausführungsbeschreibung 2 Sonderkonstruktion QR-Stahlrohr mit BS - Beplankung-Zul**
*Sonderkonstruktion QR-Stahlrohr mit BS - Beplankung-Zulassung*
Sonderkonstruktion QR-Stahlrohr mit BS - Beplankung
Für die gesamte Konstruktion muß eine Zulassung nachgewiesen werden.

**03.09 Stahlrohrkonstruktion QR 100x100x4; Wand im OG; F 30**
*** Pauschalposition
Stahlrohrkonstruktion QR 100x100x4; Wand im OG; F 30
für Sonderkonstruktion der Wand mit F 30 Anforderung

Quadratrohre mit folgenden Abmessungen:
- 6 St h 3,15 m; mit Kopf- und Fußplatten:
jeweils einschließlich:
- Kopfplatte 175x175x12 mm für Befestigung an QR-Rohr
- Fußplatte 175x175x12 mm für Befestigung auf Stb.-Decke
einschließlich aller erforderlicher Schweißnähte, Bohrungen und Befestigunsgmittel

Lage: Mensa OG Sanitärbereich
Menge: 1,000 psch

**03.10 Stahlrohrkonstruktion QR 100x100x4 und 90x90x4;**
*** Pauschalposition
Stahlrohrkonstruktion QR 100x100x4 und 90x90x4;
für Sonderkonstruktion der Wand mit F 30 Anforderung im OG.
Quadratrohre mit unterschiedlichen Abmessungen:
- 6 Stück unterschiedliche Längen:
  1,60 - 1,81- 2,24 - 2,42--2,11 --1,94 m

jeweils einschließlich:
- Einschiebling QR-Rohr 90x90x4 mm; Länge 600 mm;
  mit Kopfplatte 175x175x12 mm für Befestigung an BSPH-Dachelement
- Fußplatte 175x175x12 mm für Befestigung auf QR-Rohr
einschließlich aller erforderlicher Schweißnähte, Bohrungen und Befestigunsgmittel

Lage: Mensa OG Sanitärbereich
Detail DT_IA_47023
Menge: 1,000 psch

**03.11 Stahlrohrkonstruktion QR 80x80x5; Wand im OG; F 30**
*** Pauschalposition
Stahlrohrkonstruktion QR 80x80x5; Wand im OG; F 30
für Sonderkonstruktion der Wand mit F 30 Anforderung

Quadratrohre mit folgenden Abmessungen:
- 1 St h 2,25 m; mit Kopf- und Fußplatte:
- 1 St h 1,62 m; Sturz; mit Anschlussplatten:
jeweils einschließlich:
- Platte 150x150x12 mm für Befestigung an QR-Rohr
- Platte 150x150x12 mm für Befestigung auf Stb.-Wand
- einschließlich aller erforderlicher Schweißnähte, Bohrungen und Befestigunsgmittel

Lage: Mensa OG Flur / Tür
Menge: 1,000 psch

**03.12 Beplankung QR-Rohre Kopf-und Fußplatten; F90 Wand;**
Beplankung QR-Rohre Kopf-und Fußplatten; F90 Wand;
für Stahlstützen QR 100x100 mm
Wand mit F 90 Anfoderung
4-seitige Bekleidung im Bereich Kopf- und Fußplatten mit zementgebundenen Calciumsilikatplattenstreifen,
1.
- d 20 mm; h=150 mm, 4-seitig an QR-Rohr
2.
- Plattenstapel 3-schichtig im Bereich Kopf-und Fußplatten

gemäß Darstellung in Detail DT_IA_47024
Beplankungen sind mit versetzten Plattenstößen auszuführen.
Menge: 12,000 St

**03.13 Beplankung QR-Rohre vierseitig, gesamte Höhe; F30 Wand;**
Beplankung QR-Rohre vierseitig, gesamte Höhe; F30 Wand;
für Stahlstützen QR 100x100 mm und QR 80x80 mm
Wand mit F 30 Anfoderung
4-seitige Bekleidung auf gesamter Höhe/Länge mit zementgebundenen Calciumsilikatplattenstreifen,

- d 15 mm; auf gesamter Höhe der vorbeschrieben Stahlrohrstützen, 4-seitig; Streifenbreiten bis 175 mm

gemäß Darstellung in Detail DT_IA_47024
Beplankungen sind mit versetzten Plattenstößen auszuführen.
Abrechnung nach m-Stützenlänge
Menge: 35,000 m

**03.14 Türöffnungen herstellen, 95-105 / 225 cm**
Türöffnungen herstellen, 95 -115/225 cm
in vorbeschriebenen Einfachständerwänden herstellen
aus CW und UA Profilen,
für starre oder gleitende Deckenanschlüsse
für bauseitige Stahlumfassungszargen,
- Türmaße BRM b/h 0,70  bis 1,10 / 2,25 m
- GK-Wandstärke s = 150 cm
- Wandhöhen h = 3,5 m bis 4,34 m

Im EP sind die Kosten für die Auswechslungen und
wandhohe Aussteifungs-UA-Profile, s= 2 mm, einzukalkulieren.
oberhalb von Türsturz sind jeweils 2 Profile anzuordnen und mit Beplankung "über Eck" auszuführen.
Menge: 66,000 St

**03.15 Türöffnungen herstellen, 150-200 / 225 cm,**
Türöffnungen herstellen, 150-200 / 225 cm,
in vorbeschriebenen Einfachständerwänden herstellen
für bauseitige Umfassungszargen,

- Türmaße BRM b/h 1,50 bis 2,0 x 2,25 m
- GK-Wandstärke s = 150 cm
- Wandhöhe von 3,55 bis 5,75 m ab OK Rohdecke, an Dachschräge angepasst

Im EP sind die Kosten für die Auswechslungen einzukalkulieren.
oberhalb von Türsturz sind jeweils 2 Profile anzuordnen und mit Beplankung "über Eck" auszuführen.
Menge: 9,000 St

*Hinweis: DOPPELSTÄNDERWÄNDE*

**03.16 IW.W02; Installationswand 500, 2 x GKBI beids., 3,15**
IW.W02; Installationswand 500, 2 x GKBI beidseitig., 3,15
gemäß Systembeschreibung in ZTV
Metallständer 100 mm
Gesamtwanddicke 500 mm
Installationsraum 250 mm
Hohlraumdämmung 2 x 80 mm
h = 3,15 m
Bekleidung: 2 x GKBI beidseitig
Menge: 10,000 m2

**03.17 IW.W02; Installationswand 400-500, 2 x GKBI beids.,3,99 -4,34**
IW.W02; Installationswand 400-500, 2 x GKBI beids.,3,99 -4,34
gemäß Systembeschreibung in ZTV
Metallständer 100 mm
Gesamtwanddicke 400/500 mm
Installationsraum 150/250 mm
Hohlraumdämmung 2 x 80 mm
h = 3,99 / 4,34 m
Bekleidung: 2 x GKBI beidseitig
Menge: 215,000 m2

**03.18 IW.W04- UK C3; Doppelständer 250, 2 x GKB beidseitig., 1,02**
IW.W04- UK C3; Doppelständer 250, 2 x GKB beidseitig., 1,02
gemäß Systembeschreibung in ZTV
Metallständer 50 mm; Korrosionsschutzklasse C3
Gesamtwanddicke 250 mm
Installationsraum -Hohlraumdämmung 2 x 40 mm
h = 1,02 m
Bekleidung: 2 x GKB beidseitig
ím EG: Theke zu Pausenverkauf und zu Essenausgabe
gemäß Detail DT_MO_84101 und DT_MO_84102
Menge: 15,000 m2

**03.19 IW.W04; d 250; 2 x GKB; Sturzkonstr. EG-Pausenverkauf**
IW.W04; d 250; 2 x GKB; Sturzkonstr. EG-Pausenverkauf
Sturzkonstruktion an Stb.-Decke

- Länge an UK = 4,20 m
- Gesamthöhe Sturz 0,46 m
- von 3,38 bis ca. 3,84 m über OK Rohdecke
- UK und OK gerade
- Anforderung an Brandschutz: keine

bestehend aus:
CW und UA - Profilen, wie Wand IW.W04, mit 50 er Profilen
- an Stb.-Decke

Beplankung:
- beidseitig h = 480 mm mit 2 x GKB-Platten
- Unterseite b= 250 mm mit 2 x GKB Platten
Menge: 2,500 m2

**03.20 IW.W04-UK C3; Doppelständer. 350, 2 x GKBI beids., = 4,34**
IW.W04-UK C3; Doppelständer. 350, 2 x GKBI beids., ≤ 4,34
gemäß Systembeschreibung in ZTV
Metallständer 50 mm, Korrosionsschutzklasse C3
Gesamtwanddicke 350 mm
Installationsraum -150 mm
Hohlraumdämmung 2 x 40 mm
h = 3,99 / 4,04/ 4,34 m
Bekleidung: 2 x GKBI / 2 x GKBI
LAGE: Mensa im EG Küche/Lager; Putzraum/Wäsche
Sporthalle im UG EG Sanitärbereiche
Menge: 140,000 m2

**03.21 Zulage UK mit Korrosionsschutz C3**
Zulage UK mit Korrosionsschutz C3
für Ausführung der gesamten UK mit Korrosionsschutz C3
im Bereiche: Duschräume
nur abzurechnen, sofern nicht bereits in den Wandaufbauten / Positionen beschrieben!
Menge: 40,000 m2

**03.22 Türöffnungen herstellen, 95 -105/225 cm in IW.W02**
Türöffnungen herstellen, 95 -105/225 cm in IW.W02
in vorbeschriebenen Doppelständerwänden herstellen
aus CW und UA Profilen,
für starre oder gleitende Deckenanschlüsse
für bauseitige Stahlumfassungszargen,
- Türmaße BRM b/h 0,95 bis 1,10 / 2,25 m
- GK-Wandstärke s = 400 mm
- Wandhöhen h =  4,34 m

Im EP sind die Kosten für die Auswechslungen und
wandhohe Aussteifungs-UA-Profile, s= 2 mm, einzukalkulieren.
oberhalb von Türsturz sind jeweils 2 Profile anzuordnen und mit Beplankung "über Eck" auszuführen.
Menge: 8,000 St

*Hinweis: VORSATZSCHALEN UND SCHACHTWÄNDE*

**03.23 IW.V01 - a; Vorsatzschale; CW 100; 2x GKB; h 4,04 - 4,34**
*** Bezugsbeschreibung
IW.V01 - a; Vorsatzschale; CW 100; 2x GKB; h 4,04 - 4,34
gemäß Systembeschreibung in ZTV
Metallständer 100 mm
Hohlraumdämmung 1 x 80 mm
h = 4,04 - 4,34, bis UK Stb.-Decke, Anschluss starr
Bekleidung: 2 x GKB einseitig
Menge: 50,000 m2

**03.24 IW.V01-c; Vorsatzschale; CW 100; 2x zem.geb. Platte; h = 4,04**
*** wie Position 03.23
IW.V01-c; Vorsatzschale; CW 100; 2x zem.geb. Platte; h ≤ 4,04
Bekleidung: 2 x zementgebundene Platte
Menge: 150,000 m2

**03.25 IW.V01 - b; Vorsatzschale; CW 100; 2x GKBI; h 4,34**
*** wie Position 03.23
IW.V01 - b; Vorsatzschale; CW 100; 2x GKBI; h 4,34
h = 4,34 m, bis UK Stb.-Decke, Anschluss starr
Bekleidung: 2 x GKBI einseitig
Menge: 210,000 m2

**03.26 IW.V02 - b; Vorsatzschale; CW 75; 2x GKB; h 4,34**
IW.V02 - b; Vorsatzschale; CW 75; 2x GKB; h 4,34
gemäß Systembeschreibung in ZTV
Metallständer 75 mm
Hohlraumdämmung - ohne -
h = 4,34 m, bis UK Stb.-Decke, Anschluss starr
Bekleidung: 2 x GKB einseitig
im OG Mensa vor Schacht; in Sporthalle vor Schacht
Menge: 40,000 m2

**03.27 IW.V02 - c; Vorsatzschale; CW 75; 2x zem.Platte; h 4,04; C3**
IW.V02 - c; Vorsatzschale; CW 75; 2x zem.Platte; h 4,04; C3
Metallständer 75 mm, Korrosionsschutzklasse C 3
Hohlraumdämmung 1 x 60 mm
h = 4,04 m, bis UK Stb.-Decke, Anschluss starr
Bekleidung: 2 x zementgebundene Platte
Bereich Dusche
Menge: 5,000 m2

**03.28 IW.V02 - b; Vorsatzschale; UA 75; 2x GKBI; h 3,99**
*** Bezugsbeschreibung
IW.V02 - b; Vorsatzschale; UA 75; 2x GKBI; h 3,99
Metallständer als UA 75 mm,
Befestigung der UA-Profile an Stb.-Decke mit Türpfosten-Steckprofilen
Hohlraumdämmung 1 x 60 mm
h = 3,99 m, bis UK Stb.-Decke, Anschluss starr
Bekleidung: 2 x GKBI einseitig

Konstruktion gemäß Detail DT_IA_47034
Lage: Sporthalle, EG, zu Schacht S.5
Menge: 11,000 m2

**03.29 IW.V02 - b; Vorsatzschale; UA 75; 2x GKBI; h 2,99**
*** wie Position 03.28
IW.V02 - b; Vorsatzschale; UA 75; 2x GKBI; h 2,99
Metallständer als UA 75 mm,
h = 2,99 m, bis UK Stb.- Kanal, Anschluss starr
Lage: Sporthalle, EG, zu Schacht S.5
Menge: 9,000 m2

**03.30 IW.V04 - a; Vorsatzschale; CW 50; 2x GKB; h 4,30**
IW.V04 - a; Vorsatzschale; CW 50; 2x GKB; h 4,30
gemäß Systembeschreibung in ZTV
Metallständer CW 50 mm
Hohlraumdämmung -ohne -
h = 4,30 m
oberer Anschluss gleitend an BSPH Decke
Bekleidung: 2 x GKB
Menge: 30,000 m2

**03.31 IW.V04 - a; Vorsatzschale; CW 50; 2x GKB; h 3,55 bis 5,60**
IW.V04 - a; Vorsatzschale; CW 50; 2x GKB; h 3,55 bis 5,60
gemäß Systembeschreibung in ZTV
Metallständer CW 50 mm
Hohlraumdämmung -ohne -
h 3,55 bis 5,60
oberer Anschluss gleitend an BSPH Decke
Bekleidung: 2 x GKB
im OG Mensa, Flurbereich, vor Stb.-Wand
Menge: 30,000 m2

**03.32 IW.S 02 -a; Schacht; F 30; CW 100; 2x GKB; h 4,04**
*** Bezugsbeschreibung
IW.S 02 -a; Schacht; F 30; CW 100; 2x GKB; h 4,04
gemäß Systembeschreibung in ZTV
Metallständer 100 mm
Hohlraumdämmung 1 x 80 mm
Brandschutzanforderung F 30
h = 4,04 m, bis UK Stb.-Decke EG
Bekleidung: 2x GKB
Menge: 22,000 m2

**03.33 IW.S 02 -c; Schacht; F 30; CW 100; 2x GKF; h 4,04**
*** wie Position 03.32
IW.S 02 -c; Schacht; F 30; CW 100; 2x GKF; h 4,04
Bekleidung: 2x GKF
Menge: 17,000 m2

**03.34 IW.S03 - a; Schacht; F 90; CW 100; 2x GKF h 4,34**
IW.S03 - a; Schacht; F 90; CW 100; 2x GKF; h 4,34
gemäß Systembeschreibung in ZTV
Metallständer 100 mm
Hohlraumdämmung 1 x 80 mm
h = bis 4,34 m, bis UK Stb.-Decken oder Stb.-Unterzug
Bekleidung: 2 x GKF - Platte 20 mm
Brandschutzanforderung mit: F90
GK-Platte mit erhöhter Dichte und Faserbewehrung
Menge: 80,000 m2

*Hinweis: S O N S T I G E S*

**03.35 Wandhohe Aussteifungs-UA-Profile, s= 2 mm - Sanitärobjekte**
Wandhohe Aussteifungs-UA-Profile, s= 2 mm
jeweils rechts + links neben bauseitigen Vorwandelementen für Sanitärobjekten in Vorsatzschalen und Installationswänden
- 51 Stück WCs, davon 4 Stück barrierefreie WCs
- 23 Stück Urinale
- 43 Stück Waschtische bzw. Ausguß
- 1 Stück Duscharmatur

in verschiedenen Höhen, gemäß Werkplanung
- Mensa Wandhöhe 4,04 m
- Sporthalle Wandhöhe UG 4,34 m
Abrechnung nach Stück Sanitärobjekte
Menge: 222,000 St

**Ausführungsbeschreibung 3 Traversen zur Aufnahme höherer Konsollasten**
*Traversen zur Aufnahme höherer Konsollasten*
Traversen zur Aufnahme höherer Konsollasten
Material gemäß Angab ezu Lasten und nach Zulassung Hersteller

**03.36 Wandverstärkung 24 kg/lfm; h 180**
Wandverstärkung 24 kg/lfm; h 180
einschließlich aller Zuschnitte,
Einbau in Vorwandkonstruktion IW.V01
Metallständer Achsabstand 62,5 cm
Höher der Verstärkung: h 180 cm
Bereich Mensa, EG, Küche
Menge: 7,200 m2

**03.37 Wandverstärkung 100 kg/lfm; h 40 / 50 / 100 /120**
Wandverstärkung 100 kg/lfm; h 40 / 50 / 100 /120
einschließlich aller Zuschnitte,
Einbau in Wandkonstruktionen
Metallständer Achsabstand 62,5 cm
Bereich Mensa / Sporthalle
Höhe der Verstärkung - Bereiche:
h 40 cm,
- Mensa, EG: Pausenverkauf / Küche
  Küche OG
- Sporthalle, EG: Ausgabe
h 50 cm:
- Flur / Lager / Spüle / Putz / Wäsche
h 100 cm:
- Flur /Lager / Büro /Spüle
- Sporthalle, EG, Räume: Spüle
h 120 cm:
- Putz / Wäsche
Menge: 25,000 m2

**03.38 Wandverstärkung 250 kg/lfm; h 110**
Wandverstärkung 250 kg/lfm; h 110
einschließlich aller Zuschnitte,
Einbau in Wandkonstruktionen
Metallständer Achsabstand 62,5 cm
Höhe der Verstärkung: 40 cm, Bereiche:
Mensa, EG: Büro
Menge: 1,100 m2

**03.39 Stahl-Profile, h 5,20 m; HEB 100 oder QR 100**
Stahl-Profile, h 5,20 m; HEB 100 oder QR 100
jeweils rechts + links neben bauseitigen Vorwandelementen für Sanitärobjekten WC im OG Mensa.

Stahlprofile mit folgenden Abmessungen:
- 4 St h 5,20 m; mit Kopf- und Fußplatten:
jeweils einschließlich:
- Kopfplatte 175x175x15 mm- Befestigung an BSPH -Decke
- Fußplatte 200x250x15 mm - Befestigung auf Stb.-Decke
einschließlich aller erforderlicher Schweißnähte, Bohrungen und Befestigunsgmittel
gemäß Detail DT_IA_47025
Menge: 4,000 St

**03.40 Vorzeitiges Abstellen, beidseitig, zweilagig, h 40 bis 60**
*** Bezugsbeschreibung
Vorzeitiges Abstellen, beidseitig, zweilagig, h 40 bis 60
als Zulage für die beidseitige doppelte Beplankung aller
Einfach- und Doppelständerwände,
- im UG, EG, OG 1

von OK RFB bis zu einem Bereich von 40 bis 60 cm ü. OK RFB
Ausführung vorab, für Einbringen von Dämmlagen und Estrich.
Im EP ist auch der Anschluss an die restliche Beplankung mit einzurechnen.
Abrechnung nach m beidseitige doppelte Beplankung.
Menge: 420,000 m

**03.41 Vorzeitiges Abstellen, einseitig, zweilagig, h 40 bis 60**
*** wie Position 03.40
Vorzeitiges Abstellen, einseitig, zweilagig, h 40 bis 60
für die doppelte Beplankung von
Vorsatzschalen und Schachtwänden, einseitig

Abrechnung nach m einseitig, zweilagiger Beplankung.
Menge: 140,000 m

**03.42 Beschädigte Abstellungen neu beplanken**
Beschädigte Abstellungen neu beplanken
in Teilbereichen, nach beendeter Montage der TGA;
vor Neubeplankung ist eine Dokumentation der beschädigten Bereiche gemeinsam mit BÜ zu erstellen.
Menge: 20,000 m

**03.43 Zulage für Bekleidung mit GKBI**
Zulage für Bekleidung mit GKBI
sofern in den Positionen nicht bereits als Bekleidung mit GKBI beschrieben
Zulage für Bekleidung mit 2 x GKBI
für alle Wandkonstruktionen und Wandhöhen
Kennzeichung der Wände im Grundriß: IW.xx -b
Menge: 780,000 m2

**03.44 Zulage für Bekleidung mit zementgebundener Platte**
Zulage für Bekleidung mit zementgebundener Platte
Bekleidung: 2 x zementgebundene Platte
für alle Wandhöhen, in Bereichen der Küche im EG und Duschbereichen
Kennzeichung der Wände im Grundriß: IW.xx -c
Menge: 330,000 m2

**03.45 Eckausbildung mit Eckprofil, Außenecken**
Eckausbildung mit Eckprofil, Außenecken
für alle vorherbeschriebenen Montagewände, gesamte Arbeit nach Werkvorschrift ausgeführ, inkl. Eckschutzprofil.
Ecke und Enden in 90°, incl. spachteln und schleifen.
Menge: 111,000 m

**03.46 Eckausbildung Innenecken, stumpf**
Innenecke als Anschluss an vorhandene Vorsatzschale stumpf anschließend, hinterlegen mit Trennstreifen, verspachteln und schleifen.
Menge: 222,000 m

**03.47 T-Wandanschluss, GK-Wand, stumpf**
T-Wandanschluss, GK-Wand, stumpf
als stumpfer, rechtwinkliger verspachtelter Anschluss an durchlaufende GK-Beplankungen mit Anschlussdichtung / bzw. Trennwandkitt
Menge: 333,000 m

**03.48 Zulage Wandkonstruktionen Korrosionsschutzklasse C 3**
Zulage Wandkonstruktionen in Duschbereichen C 3
alle Metallprofile mit Korrosionsklasse C 3
Zulage für alle beschriebenen Wandtypen, sofern nicht bereits in den Positionen beschrieben!
- Duschen UG Sporthalle
Menge: 30,000 m2

**03.49 Zulage für Oberfläche Q3**
Zulage für Oberfläche Q3
für alle beschriebenen Abkofferungen / Vorsatzschalen
für Ausführung der Spachtelung mit Oberfläche Q3
Abrechnung nach m2 ausgeführter Spachtelung
Ausführung nur nach schriftllicher Aufforderung durch BÜ.
Menge: 100,000 m²

**Ausführungsbeschreibung 4 WANDANSCHLÜSSE SEITLICH**
*WANDANSCHLÜSSE SEITLICH*
CW- und UD- Profile aller Trennwände an Wände und Decken sind immer mit Dichtungsband oder Trennwandkitt auszuführen.

Dichtungsband:
Selbstklebendes Dichtungsband 50 x 3mm
als einseitig selbstklebendes, dauerelastisches und geschlossenzelliges Schaumstoffband,
- geeignet zur Schalldämmung
- zum Ausgleich von Rohbautoleranzen
- Abdichtung von Anschluss GK- Trennwände an flankierende Bauteile.
Weichmacherfrei; beständig gegen Wasser, komprimierbar,
Abrechnung nur sofern nicht bereits in Position beschrieben

**03.50 Anschluss Einfachst. an Stb./TB; h bis 5,60**
Anschluss Einfachst. an Stb./TB; h bis 5,60
Anschlüsse der CW -Profile von IW.W01 (Einfachständerwand)
mit Dichtungsband oder Fugenpachtel,
an Stahlbetonwände;
zum Teil an andere Trockenbauwände
in allen Geschossen, Höhe bis 5,60 m
Menge: 120,000 m

**03.51 Anschluss Doppelständerwand an Stb./TB; h bis 4,34**
Anschluss Doppelständerwand an Stb./TB; h bis 4,34
Anschlüsse der CW -Profile von IW.02 und IW.03
mit Dichtungsband oder Fugenpachtel,
an Stahlbetonwände im UG,
zum Teil an andere Trockenbauwände
in allen Geschossen, Höhe bis 4,34 m
Menge: 222,000 m

**03.52 Anschluss Vorsatzschalen an Stb./TB; UG, h 4,34**
Anschluss Vorsatzschalen an Stb./TB; UG, h 4,34
Anschlüsse der CW -Profile von IW.V 01 und IW.V 02
mit Dichtungsband oder Fugenpachtel,
an Stb.-oder Trockenbau Wände im UG, Höhe 4,34 m
Menge: 333,000 m

**03.53 Anschluss Schachtwand F 90 an Stb.-Wand; EG, h 4,04**
Anschluss Schachtwand F 90 an Stb.-Wand; EG, h 4,04
Anschlüsse der CW -Profile von IW.S 03
an Stb.-Wände im EG, Höhe 4,04 m
mit Brandschutzanforderung F 90
- mit Plattenstreifen aus GKF - Platte 20 mm auf Ständerbreite CW 100 mm
- Fugenpachtel zum Ausgleich von Unebenheiten im Untergrund
gemäß Detail DT_IA_47002
Menge: 20,000 m

**03.54 Anschluss an GK -Wand, 180° durchlauf. vor Stb.-Wandstirn**
Anschluss an GK -Wand, 180° durchlauf. vor Stb.-Wandstirn
Anschluss an durchlaufende GK-Beplankungen,
Abrechnung nach Höhe der Wand
Mensa, OG, Flurbereich
gemäß DT_IA_47035
Menge: 15,000 m

*Hinweis: WANDANSCHLÜSSE OBEN - STB DECKEN*

**03.55 DA einfach an Stb.-Decke; UG,- starr; /verd.**
DA einfach an Stb.-Decke; UG,- starr; /verd.
als verdeckt liegender Deckenanschluss,
für Installationswände im UG
an UK Stb.-Decke
Anforderung an Schallschutz: ohne
Anforderung an Brandschutz: ohne
Bereiche: im UG

Die Montage der Deckenprofile, auch in Kurzstücken um Kabeleinführungen von oben durchzuführen wird nicht gesondert vergütet, sondern ist in die EP mit einzurechnen.

gemäß Systembeschreibung in ZTV und
Detail DT_IA_47000_A, B und D
Menge: 45,000 m

**03.56 DA einfach, an Stb.-Decke, UG; Plattenstreifen, verd.; <= 15**
DA einfach, an Stb.-Decke, Plattenstreifen, verd.; ≤ 15
für Einfachständerwände IW.W01,
an Stb.-Decke im UG
Fertigwanddicke : bis 150 mm
Deckendurchbiegung: < 15 mm

Anforderung an Schallschutz: ohne
Anforderung an Brandschutz: ohne
Fugen auf beiden Seiten der Wand ausführen,
Abrechnung nach Meter - Länge der Wand, einfach

Lage im UG
gemäß Detail DT_IA_47006
Menge: 160,000 m

**03.57 DA doppelt, an Stb.-Decke, UG; Plattenstreifen, verd.; < 20**
DA doppelt, an Stb.-Decke, UG; Plattenstreifen, verd.; < 20
für Installationswände im UG
an Stb.-Decke im
Plattenstreifenbreite: 350 und 450 mm
Deckendurchbiegung: bis 15 mm

Anforderung an Schallschutz: ohne
Anforderung an Brandschutz: F 0
Fugen auf beiden Seiten der Wand ausführen,
Abrechnung nach Meter - Länge der Wand, einfach

gemäß Detail DT_IA_47003-B
Menge: 60,000 m

**03.58 DA einfach, an Stb.-Decke /-U-Zug starr, verd.; = 10;**
DA einfach, an Stb.-Decke /-U-Zug starr, verd.; ≤ 10;
Einfachständerwände
Fertigwanddicke : bis 150 mm
Deckendurchbiegung: ≤ 10  mm

Anforderung an Brandschutz: F 30 / zum Teil F 90 bei IW.WA06
Fugen auf beiden Seiten der Einfachständerwände ausführen;
Abrechnunge nach Meter - Länge der Wand, einfach
Menge: 120,000 m

**03.59 DA einfach, an Stb.-Decke, starr, verd.; = 10; Schachtwände**
DA einfach, an Stb.-Decke, starr, verd.; ≤ 10; Schachtwände
für Schachtwände
Fertigwanddicke : bis 150 mm
Deckendurchbiegung: ≤ 10  mm
Fugen auf einer Seite Schachtwand ausführen,
Abrechnung nach Meter - Länge der Wand, einfach
Lage im EG
gemäß Detail DT_IA_4700 - C
Menge: 75,000 m

**03.60 DA doppelt, an Stb.-Decke, EG; starr, verd.**
DA doppelt, an Stb.-Decke, EG; starr, verd.
für Installationswände und Sturz im EG
an Stb.-Decke im EG
Deckendurchbiegung: ≤ 10 mm
Fugen auf beiden Seiten der Wand ausführen,
Abrechnung nach Meter - Länge der Wand, einfach
gemäß Detail DT_IA_47003-B
Menge: 31,000 m

**03.61 DA Schachtwand, F 90 - Profilabdeckung mit GKF - Platte**
DA Schachtwand, F 90 - Profilabdeckung mit GKF - Platte
zusätzlich zum Deckenanschluss:
Profilabdeckung mit Plattenstreifen auf raumabgewandter Seite:
- 20 mm GKF - Platte, Höhe 40 cm
gemäß Systembeschreibung in ZTV Detail DT_IA_4700 - C

für IW.S03 mit Anforderung Brandschutz F90
Menge: 15,000 m

*Hinweis: WANDANSCHLÜSSE OBEN - HOLZDECKEN / HOLZ-DACH*

**03.62 DA einfach, BST-Decke, OG; Plattenstreifen, verd.. = 20, quer**
DA einfach, BST-Decke, OG; Plattenstreifen, verd.. ≤ 20, quer
für Einfachständerwände im OG Mensa; Wände quer zur Dachneigung;
bestehend aus verklebten Plattenstreifen, einschließlich Ausgleich der Dachschräge;
an die Rohdecke befestigt mit geeigneten Befestigungsmitteln
Pressfugen zu BST -Decke vollflächig mit Trennwandkitt,

Fertigwanddicke : bis 150 mm
Deckendurchbiegung: ≤ 20 mm

Anforderung an Schallschutz: ohne
Anforderung an Brandschutz: F 0
Fugen auf beiden Seiten der Wand ausführen,
Abrechnung nach Meter - Länge der Wand, einfach

gemäß Detail DT_IA_47006-D
Menge: 30,000 m

**03.63 DA einfach, BST-Decke, OG; Plattenstreifen .verd. = 20; längs**
DA einfach, BST-Decke, OG; Plattenstreifen .verd. ≤ 20; längs
für Einfachständerwände im OG Mensa; Wände längs zur Dachneigung;
bestehend aus verklebten Plattenstreifen,
an die Rohdecke befestigt mit geeigneten Befestigungsmitteln
Pressfugen zu BST -Decke vollflächig mit Trennwandkitt,

Fertigwanddicke : bis 175 mm
Deckendurchbiegung: ≤ 20 mm

Anforderung an Schallschutz: ohne
Anforderung an Brandschutz: F 0
Fugen auf beiden Seiten der Wand ausführen,
Abrechnung nach Meter - Länge der Wand, einfach

gemäß Detail DT_IA_47006-C
Menge: 50,000 m

*Hinweis: WANDANSCHLÜSSE OBEN an GK - freitr. und UHD F 90*

**03.64 DA einfach, an AHD / freitrg. TB Decke, starr, sichtb.**
DA einfach, an freitrg. TB Decke, starr, sichtb.
für Einfachständerwände
unter freitragenden Decken (FTD)
Pressfugen zu Decken vollflächig mit Trennwandkitt,
mit Anschlussdichtungen zwischen Anschluss-Profil und
Fertigwanddicke : bis 160 mm
Deckendurchbiegung: - mm

Fugen auf beiden Seiten der Wand ausführen,
Abrechnung nach Meter - Länge der Wand, einfach
gemäß Detail DT_IA_47010-C
Menge: 10,000 m

**03.65 DA doppelt, an AHD / freitrg. TB Decke, starr, sichtb.**
DA doppelt, an AHD / freitrg. TB Decke, starr, sichtb.
für Doppelständerwände im OG 1
unter freitragenden Decken (FTD) oder Abhangdecke (AHD)
Pressfugen zu Decken vollflächig mit Trennwandkitt,
mit Anschlussdichtungen zwischen Anschluss-Profil und
Fertigwanddicke : bis 400 mm
Deckendurchbiegung: - mm

Anforderung an Schallschutz: ohne
Anforderung an Brandschutz: F 0
Fugen auf beiden Seiten der Wand ausführen,
Abrechnung nach Meter - Länge der Wand, einfach

gemäß Detail DT_IA_47010-B
Menge: 6,000 m

**03.66 Oberer Anschluss Wände an UHD Decke F 90, starr, verd.**
Oberer Anschluss Wände an UHD Decke F 90, starr, verd.
im Sanitärbereich EG Sporthalle
zwischen Stb.-Unterzug und Stb.-Wand, L jeweils 2,70 m
unterhalb der UHD Decke F 90 mit tragender UK aus QR-Rohr
Ausführung der Anschlüsse gemäß Herstellervorgabe
Menge: 20,000 m

### Titel 04 Bekleidungen von Stb.-Wänden 1-lagig zementgeb. GK-Platte

**04.01 WB.06 Wandbekleidung zementgeb. GK-Platte; einlagig**
WB.06 Wandbekleidung zementgeb. GK-Platte; einlagig
Einlagige, raumhohe Wandbekleidung von bauseitigen Stahlbeton-Wänden im EG; h = 4,04 m ab OKRB
Beplankung: 1-lagig, zementgebundene GK-Platte nach
 DIN 18180
Befestigung mit bauaufsichtlich zugelassenen Befestigungsmitteln.
Verspachtelung / Oberflächenqualität: Q2
Menge: 250,000 m²

### Titel 05 Öffnungen, Durchbrüche, Reviklappen in Wänden für HLS, ELT

**05.01 WD HLS, max. bis 130/60; IW.V02 mit UA -Ständern**
WD HLS, max. bis 130/60; IW.V02 mit UA -Ständern
in Trockenbau - Vorsatzschalen
mit einseitiger doppelter Beplankung
herstellen, incl. Beplankung der Leibungen,
Öffnungsgrößen in unterschiedlichen Abmessungen
70/50 - 80/60 - 130/60 cm
inclusive der erforderlichen UK aus UA-Profilen
Menge: 3,000 St

**05.02 WD HLS, alle Maße; IW.V02 mit UA -Ständern**
WD HLS, alle Maße; IW.V02 mit UA -Ständern
in Trockenbau - Vorsatzschalen
mit einseitiger doppelter Beplankung
herstellen, incl. Beplankung der Leibungen,
Öffnungsgrößen in unterschiedlichen Abmessungen, z.B.:
20/ 20 - 25/25 - 40/20 - 50/30
60 /50 - 65/ 50 - 70ǀ70

inclusive der erforderlichen UK aus CW-Profilen
Menge: 9,000 St

**05.03 WD HLS, alle Maße; IW.V03 - UK mit CD -Profil**
WD HLS, alle Maße; IW.V03 - UK mit CD -Profil
in Trockenbau - Vorsatzschalen
mit einseitiger doppelter Beplankung
herstellen, incl. Beplankung der Leibungen,
Öffnungsgrößen in unterschiedlichen Abmessungen, z.B.:
70 x 75 cm
inclusive der erforderlichen UK aus CD - Profilen
Menge: 9,000 St

**05.04 WD HLS, bis 40 x 40 cm; IW.W01**
*** Bezugsbeschreibung
WD HLS, bis 40 x 40 cm; IW.W01
in Trockenbau - Einfächständerwänden
mit beidseitiger doppelter Beplankung
herstellen, incl. Beplankung der Leibungen,
Öffnungsgrößen in unterschiedlichen Abmessungen
bis 40 x 40 cm

inclusive der erforderlichen UK aus CW-Profilen
Menge: 83,000 St

**05.05 WD HLS, bis 50 x 50 cm; IW.W01**
*** wie Position 05.04
WD HLS, bis 50 x 50 cm; IW.W01
bis 50 x 50 cm
Menge: 30,000 St

**05.06 WD HLS, bis 80 x 60; IW.W01**
*** wie Position 05.04
WD HLS, bis 80 x 60; IW.W01
Abmessungen:
60/25 - 60/30 - 60/40 - 70/40 - 80x60
Menge: 31,000 St

**05.07 WD HLS, 90 x 90; IW.W01**
*** wie Position 05.04
WD HLS, 90 x 90; IW.W01
Abmessungen:
90/90
Menge: 2,000 St

**05.08 WD HLS, > 110 x 80; IW.W01**
*** wie Position 05.04
WD HLS, > 110 x 80; IW.W01
Abmessungen:
110x 80 - 125x80 - 130x60 und ähnliche
Menge: 4,000 St

**05.09 WD HLS, alle Maße, IW.W03 + 04**
*** wie Position 05.04
WD HLS, alle Maße, IW.W03 + 04
in Trockenbau - Doppelständerwänden, IW.W03 + 04
d= 30 bis 50 cm
Abmessungen zum Beispiel:
20/20 - 25/ 25 - 20/55 - 50/50 - 60/50 - 20/70
Menge: 31,000 St

**05.10 WD HLS, 130/60, IW.W03 + 04**
*** wie Position 05.04
WD HLS, 130/60, IW.W03 + 04
in Trockenbau - Doppelständerwänden, IW.W03 + 04
d= 30 bis 50 cm
Abmessungen zum Beispiel:
130/60
Menge: 2,000 St

**05.11 WD ELT, bis 20 x 20 cm; IW.W01**
*** Bezugsbeschreibung
WD ELT, bis 20 x 20 cm; IW.W01
in Trockenbau - Einfächständerwänden
mit beidseitiger doppelter Beplankung
herstellen, incl. Beplankung der Leibungen,
Öffnungsgrößen in unterschiedlichen Abmessungen
bis 20 x 20 cm

inclusive der erforderlichen UK aus CW-Profilen
Menge: 34,000 St

**05.12 WD ELT, 50 x 15 / 50 x 20 cm; IW.W01**
*** wie Position 05.11
WD ELT, 50 x 15 / 50 x 20 cm; IW.W01
Abmessungen 50 x 15 / 50 x 20 cm und ähnliche
Menge: 15,000 St

**05.13 WD ELT, bis 20 x 20 cm, IW.W03 + 04**
*** wie Position 05.04
WD ELT, bis 20 x 20 cm, IW.W03 + 04
in Trockenbau - Doppelständerwänden, IW.W03 + 04
d= 30 bis 50 cm
Abmessungen 10x10 / 20x20
Menge: 8,000 St

**05.14 WD ELT, 50 -70 x 15 - 20 cm, IW.W03 + 04**
*** wie Position 05.04
WD ELT, 50 -70 x 15 - 20 cm, IW.W03 + 04
in Trockenbau - Doppelständerwänden, IW.W03 + 04
d= 30 bis 50 cm
Abmessungen 50 x 15 / 50 x 20 / 70 x 15 cm und ähnliche
Menge: 10,000 St

**05.15 WD ELT, alle Maße; IW.V01 / IW.V03 - UK CW oder CD -Profil**
WD ELT, alle Maße; IW.V01 / IW.V03 - UK CW oder CD -Profil
in Trockenbau - Vorsatzschalen mit CW oder CD-Profilen
mit einseitiger doppelter Beplankung
herstellen, incl. Beplankung der Leibungen,
Öffnungsgrößen in unterschiedlichen Abmessungen, z.B.:
30 x 15 / 40 x 15 cm
inclusive der erforderlichen UK aus CW oder CD - Profilen
Menge: 10,000 St

**Ausführungsbeschreibung 5 Installations - Aussparungen herstellen, Wände 2 x 12,5**
*Installations - Aussparungen herstellen, Wände 2 x 12,5*
Installations - Aussparungen herstellen in GK-Bekleidungen
Bekleidungen mit 2 x 12,5 mm
als Öffnungen, Aussparungen und Durchführungen innerhalb der GK-Bekleidungen für Sanitärobjekte
im Zuge der GK-Montagearbeiten einmessen, herstellen und nach dem Installationsabschluss in der jeweils geforderten Wandqualität malerfertig schließen,
d.h. GK-Bekleidung umlaufend vollflächig spachteln, Anschlüsse zu Installation mit gleichmäßig breiter Fuge b = 5 - 10 mm herstellen mit dauerelastischer Verfugung auf Acrylbasis oder pressanliegend ohne Fugenausbildung für bauseitige Abdeckungen.
Im angebotenen EP sind ggf. erforderliche Profilauswechslungen sowie die hohlraumfreie MF-Dämmstoffausfachung auch zwischen den Unterkonstruktionen und den bauseitigen Installationen enthalten. Dämmstoff in der Qualität analog innerhalb der GK-Wandkonstruktion. Abrechnung nach Stück-Öffnung bzw. Aussparung je Wandseite bei zweilagiger Bekleidung.

**05.16 Aussparung Gewindestangen, = 20 mm**
Aussparung Gewindestangen, ≤ 20 mm
gemäß Ausführungsbeschreibung
-für alle Sanitärobjekte
Menge: 270,000 St

**05.17 Aussparung Installationen, d 20 mm, KW/WW**
Aussparung Installationen, d 20 mm, KW/WW
gemäß Ausführungsbeschreibung
-Wasseranschlüsse Kaltwasser + Warmwasser
Menge: 90,000 St

**05.18 Aussparung Installationen, d 50 mm**
Aussparung Installationen, d 50 mm
gemäß Ausführungsbeschreibung
für Zulauf WC -Spülung und Abwasserrohre
Menge: 129,000 St

**05.19 Aussparung Installationen, d 100 mm**
Aussparung Installationen, d 100 mm
gemäß Ausführungsbeschreibung
für WC-Abwasser
Menge: 49,000 St

**05.20 Aussparung Installationen, 200 x 300mm**
Aussparung Installationen, 200 x 300mm
gemäß Ausführungsbeschreibung
für Spültaster WC
Menge: 49,000 St

**Ausführungsbeschreibung 6 Auswechslung/Aussparung Elt- und HKV- Verteilerkästen**
*Auswechslung/Aussparung Elt- und HKV- Verteilerkästen*
Auswechslung/Aussparung Elt- und HKV- Verteilerkästen,
als eckige Installationsaussparungen innerhalb von GK - Abkofferungen zur Aufnahme und flächenbündigem Einbau der bauseits zu montierenden kastenförmigen Elektro- und Medienverteilerkästen,
im Zuge der GK-Montagearbeiten einmessen, herstellen und nach Installationsabschluss in der geforderten Wandqualität malerfertig schließen, d.h. GK-Beplankung entsprechend spachteln,
Installationskästen mengenmäßig je 4 Stck pro Geschoss.

Ausführung als jeweils form- und maßgenaue Aussparung innerhalb der GK-Bekleidung; mit Profilauswechslung der Metall-Unterkonstruktion.
Profilauswechslung aus UA-Aussteifungsprofile und CW - Wandprofile, bestehend insg. aus 2 Stck einzelnen wandhohe UA-Ständerprofile und einzelnen CW - Zwischenriegeln;
Profile untereinander maßgenau und kraftschlüssig verschraubt zur direkten Aufnahme der Installationskästen mit ggf. zusätzlicher Boden- und Deckenmontage als soweit lastenabtragende Unterkonstruktion
zur Aufnahme und für direkte Montage der Installationen.

Abmessungen Aussparungen: siehe Angabe in Positionen
GK-Bekleidungsanschlüsse zu den Installationskästen jeweils
4-seitig umlaufend mit ca. 2 - 3 mm breiter Fuge für bauseitige Abdeckung.

In den EP sind folgende zusätzliche Leistungen einzurechnen:
- 3 Stück formgerechte Aussparungen bzw. Ausklinkungen
der CW-Auswechslungsprofile in Ausschnittsgrößen bis 100 cm
2 Stück für bauseitige Kabelverzüge o.ä.,
- 2 Stück Profilunterbrechungen der UW-Boden- u. - Deckenprofile für Rohr- und Kabeleinführungen in den Wandhohlraum, l = ca. 20 - 40 cm,
- die hohlraumfreien MF-Dämmstoffanschlüsse an die Unterkonstruktionen und an die Installationen.

Abrechnung nach Stück kompletter Aussparung.

**05.21 HKR-Verteiler 65/150 Öffnungen + Auswechslungen**
HKR-Verteiler 65/150 Öffnungen + Auswechslungen
in Vorsatzschalen
herstellen der Öffnungen gemäß Ausführungsbeschreibung

für bauseitige Heizkreis-Verteiler (HKR-Verteiler)
Abmessung bxh: 65 /150

im Bereich Mensa:
- OG  1x in IW.VS05

im Bereich Sporthalle:
- UG:  2 x in IW.S04
- EG:  1x in IW.S04
- UG:  2 x in IW.VS01
- OG  1x in IW.VS01
- OG  1x in IW.VS02
Menge: 8,000 St

**05.22 Sporthalle Revisionsöffnung 60/90**
Sporthalle Revisionsöffnung 60/90
EG: 60/90 Revisionsöffnung in IW.V02
Menge: 1,000 St

**Ausführungsbeschreibung 7 Reviklappen Wand mit UK und Öffnungen**
*Reviklappen Wand mit UK und Öffnungen*
Reviklappen Wand mit UK und Öffnungen
Revisionsklappen gemäß Systembeschreibung in ZTV

liefern und gem. Angabe des Systemherstellers betriebsbereit einbauen, einschließlich einmessen der Öffnung gem. Planungsangabe des AG.
mit glatter GK-Plattenfüllung versehen und anspachteln. Platteneinlagen in Wandqualität.
In den EP ist auch das notwendige Auswechseln der Wand - Unterkonstruktion enthalten.

**05.23 Revisionsklappen, 40 x40; Vorsatzschale**
Revisionsklappen, 40 x40; Vorsatzschale
gemäß Systembeschreibung in ZTV
im Bereich Vorsatzschale;
Abmessung b x h = 40 x 40 cm
Bekleidung 2 x 12,5 mm Platten
Menge: 1,000 St

### Titel 06 Schachtwände, Schachtkonstruktionen

**06.01 S.6 - Schachtkonstruktion aus BS-Platten 35 mm, F 30**
*** Pauschalposition
S.6 - Schachtkonstruktion aus BS-Platten 35 mm, F 30
Brandschutzanforderung F30
Für die gesamte Konstruktion muß eine Zulassung vorliegen.

Bauseitig vorhanden ist: vertikaler Lüftungskanal mit 90° Verzug unter Dach, Dachdurchführung, 3 Stück bauseitige Traversen, zur Abhängung des L-Kanals an der Dach-Unterseite.

Lage: Lager im OG Sporthalle, vor Stb.-Wand
Geometrie der Schachtkonstruktion: 3-seitig, L-förmig, bis unter bauseitiges Dachelement aus BSH d 10 cm mit 13° Neigung

Untergründe:
- Stb.-Außenwand bzw. auf Stb.-Aufkantung
- Dach aus Brettschichtholz d 10 cm

Material der Konstruktion :
- zementgebunden, calciumbasierte Brandschutzplatte 35 mm
  gemäß Systembeschreibung in ZTV - Schachtwände

Abmessungen für BS-Platten:
- Bekleidung Dach-Unterseite: b x l 0,90 x 2,20 m
- Bekleidung Dach-Durchbruch: 0,45 x 0,45 m mit Plattenstreifen h 14 cm
Schacht-Seiten Vertikaler Schacht:
- Seite 1: 4,04 x 0,82 m
- Seite 2: 4,04 x 0,66 m - OK an Dachschräge angepasst
- Seite 3: 3,26 x 0,82 m
Schacht-Seiten Verzug unter Decke:
- Seite 4: 1,35 x 0,64 m - OK an Dachschräge angepasst
- Seite 5: 0,82 x 0,53 m
- Seite 6: 1,35 x 0,82 m

 berechnete Menge für Seiten und Dach: ca. 14 m2

einschließlich
- Ummantelung von 3 Stück Traversen mit kleinteiligen Plattenstreifen, 2-seitig, Längen 0,82 + 0,90 m
- Ausbildung Plattenstoß im Bereich vertikaler Schacht mit Plattenstreifen, 3-seitig, 3x 0,75 m

In den EP ist die gesamte Schachtkonstruktion einschließlich aller Verbindungsmittel, Bohrungen und Befestigungsmittel an die genannten Untergründe sowie sämtliche Fugenausbildungen einzukalkulieren.
Konstruktion gemäß Details:
DT_IA_47030; DT_IA_47031; DT_IA_47032; DT_IA_47033
Menge: 1,000 psch

**06.02 S.5 - freitragende Schachtwände aus BS-Platten 25 mm, F 90 -entfällt wird MW**
*** Pauschalposition
S.5 - Schachtkonstruktion aus BS-Platte 20+ 25 mm, F 90
Brandschutzanforderung F90
Für die gesamte Konstruktion muß eine Zulassung vorliegen.

Lage: Lager im OG Sporthalle, vor Stb.-Wand/Innenecke
Geometrie der Schachtkonstruktion: 2-seitig, L-förmig,
Höhe 3,25 m
Abschluß mit TB-Deckel - siehe nachfolgende Posiition
bestehend aus:

Schacht-Seiten vertikal; Abmessungen für BS-Platten
- Seite 1: 3,25 x 0,75 m
- Seite 2: 3,25 x 2,70 m
Bekleidung :
- 2-lagig mit BS-Platte 25 mm
- Anschlüsse- jeweils mit Winkel + Plattenstreifen
- 1-seitig an Stb.-Wand;  1-seitig an Ecke mit Stahlstütze,
berechnete Menge für Seiten 11,5 m2

Eckausbildung mit Stahlstütze
- QR 50 x 50 x 4; L = 3,16 m
- Befestigung auf Stb.-Decke über Winkel oder Kopfplatte; nach statischer Erfordernis
Bekleidung Stahlstütze QR-Rohr:
- 2-lagig mit Plattenstreifen d 20 + 25 mm

oberer Abschluss der Schachtwände mit Stahlprofilen
- QR 50 x 50 x 4
- Länge 1: 2,75 m; Länge 2: 0,81 m
- Befestigung an QR-Stütze über Winkel oder Kopfplatten; nach statischer Erfordernis
Bekleidung Stahlstütze QR-Rohr:
2-lagig mit Plattenstreifen d 20 + 25 mm

In den EP ist die gesamte Konstruktion einschließlich aller Verbindungsmittel, Bohrungen und Befestigungsmittel an die genannten Untergründe sowie sämtliche Fugenausbildungen einzukalkulieren.
gemäß Detail: DT_IA_47029
Menge: 1,000 psch

**06.03 S.5 - Schacht-Deckel aus BS-Platten 2x30 mm, F 90**
S.5 - Schacht-Deckel aus BS-Platten 2x30 mm, F 90
Brandschutzanforderung F90
Für die Konstruktion muss eine Zulassung vorliegen.
Lage: Sporthalle OG; Lager
Geometrie: rechteckig, horizontal, b x l: 0,90 x 2,70 m
bestehend aus:
- Brandschutzplatten 2-lagig, d 30 mm,
- Auflagerwinkel aus Stahl 30/30 x 7 an
  - zwei Seiten an Stb.-Wänden;
  - zwei Seiten an Mauerwerk - Schacht

In den EP ist die gesamte Konstruktion einschließlich aller Verbindungsmittel, Bohrungen und Befestigungsmittel an die genannten Untergründe sowie sämtliche Fugenausbildungen einzukalkulieren.
gemäß Detail: DT_IA_47029
Menge: 2,500 m2

**06.04 MS.4 - Schacht-Deckel aus BS-Platten 2x30 mm, F 90**
MS.4 - Schacht-Deckel aus BS-Platten 2x30 mm, F 90
Brandschutzanforderung F90
Für die gesamte Konstruktion muß eine Zulassung vorliegen.
Lage: Mensa OG, Raum Sonst. Extern
Geometrie: rechteckig, horizontal, b x l: 1,70 x 2,30 m
bestehend aus:
- Brandschutzplatten 2-lagig, d 30 mm,
- Auflagerwinkel aus Stahl 30/30 x 7 umlaufend an Mauerwerks- und Stb.-Wänden

In den EP ist die gesamte Konstruktion einschließlich aller Verbindungsmittel, Bohrungen und Befestigungsmittel an die genannten Untergründe sowie sämtliche Fugenausbildungen einzukalkulieren.
gemäß Detail: DT_IA_47027
Menge: 4,000 m2

### Titel 07 Abgehängte Decken GK (AHD) Innenraum

**07.01 AHD - glatt, 1-lagig GKB; UG - Mensa**
*** Bezugsbeschreibung
AHD - glatt, 1-lagig GKB; UG
gemäß Systembeschreibung in ZTV
für Räume im UG, Flur, Sanitär-u. Putzräume,
Einzel - Raumgrößen > 4 m2
als glatte GK-Decken, an Stb.-Decken
zwischen GK-Montagewänden und Stb.-Wänden
Ausführung als GK-Decke ohne Zusatzlast,
Konstruktionshöhe der UK bis GK-Bekleidung: h ca. 1,60 m
UK Deckenbekleidung h = ca. 2,50 m über OK FFB.
Beplankung: 1 x GKB 12,5 mm
Menge: 80,000 m2

**07.02 AHD - glatt, 1-lagig GKB; UG - SH**
*** wie Position 07.01
AHD - glatt, 1-lagig GKB; UG -SH
gemäß Systembeschreibung in ZTV
für Räume im UG Sporthalle: Flure, Sanitär-u. Putzräume, Lehrer;
Einzel - Raumgrößen > 5 m2

Konstruktionshöhe der UK bis GK-Bekleidung:
 h ca. 0,70 bis 0,90
Menge: 250,000 m2

**07.03 AHD - glatt, 1-lagig GKB; UG - SH unterhalb UHD F 90**
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AHD - glatt, 1-lagig GKB; UG -SH unterhalb UHD F 90
gemäß Systembeschreibung in ZTV
für Räume im UG Sporthalle:
Einzel - Raumgrößen > 5 m2

Konstruktionshöhe der UK bis GK-Bekleidung:
 h ca. 0,70 bis 0,90
Menge: 40,000 m2

**07.04 AHD - glatt, 1-lagig GKB; EG - SH**
*** wie Position 07.01
AHD - glatt, 1-lagig GKB; EG - SH
für Räume im EG, Flur, Vorraum+Sanitärräume,
Einzel - Raumgrößen > 5 m2
Ausführung als GK-Decke ohne Zusatzlast,
Konstruktionshöhe der UK bis GK-Bekleidung: h ca. 0,40 m
Menge: 75,000 m2

**07.05 AHD - glatt, 1-lagig GKB; OG - SH**
*** wie Position 07.01
AHD - glatt, 1-lagig GKB; OG - SH
für Räume im OG, Lager,
Einzel - Raumgrößen 15 m2
als glatte GK-Decken, unter BSPH - Dachelemente; Dachneigung 8° - 13 ;
zwischen GK-Montagewänden und Stb.-Wänden

Ausführung als GK-Decke ohne Zusatzlast,
Konstruktionshöhe der UK bis GK-Bekleidung:
h ca. 0,70 bis 1,50 m
Menge: 30,000 m2

**07.06 AHD - glatt, 1-lagig GKBI; Feuchtraum UG - SH**
*** Bezugsbeschreibung
AHD - glatt, 1-lagig GKBI; Feuchtraum UG - SH
gemäß Systembeschreibung in ZTV
für Räume im UG, WC und Duschräume;
Einzel - Raumgrößen:
- WC Räume 1,5 m2
- WC, Duschen etc. 4,5 bis 13 m2

als glatte GK-Decken, an Stb.-Decken
zwischen GK-Montagewänden und Stb.-Wänden
Ausführung als GK-Decke ohne Zusatzlast,
Konstruktionshöhe der UK bis GK-Bekleidung:
h ca. 0,70 bis 0,90 m
UK Deckenbekleidung h = ca. 2,50 m über OK FFB.
Beplankung: 1 x GKBI 12,5 mm
Menge: 250,000 m2

**07.07 AHD - glatt, 1-lagig GKBI; Feuchtraum EG - SH**
*** wie Position 07.06
AHD - glatt, 1-lagig GKBI; Feuchtraum EG - SH
gemäß Systembeschreibung in ZTV
für Räume im EG, Flur, Müll, Anlieferung
Einzel - Raumgrößen: 4 - 9 - 7 m2

Konstruktionshöhe der UK bis GK-Bekleidung: h ca. 0,40 m
Menge: 20,000 m2

**07.08 AHD - glatt, 1-lagig GKBI; Feuchtraum EG - Mensa**
*** wie Position 07.06
AHD - glatt, 1-lagig GKBI; Feuchtraum EG - Mensa
gemäß Systembeschreibung in ZTV
für 7 Räume im EG:
Einzel - Raumgrößen:
- Dusche, Lager, Wäsche, Putzraum,< 10 m2
- weitere Räume: >10 m2

Konstruktionshöhe der UK bis GK-Bekleidung:
 im EG h 1,49;  bzw. 1,64 m für Müll + Anlieferung
UK Deckenbekleidung h = ca. 2,50 bis 2,65 m über OK FFB.
Menge: 70,000 m2

**07.09 AHD - Akustik, 1-lagig GKB; UG/EG - Mensa**
AHD - Akustik, 1-lagig GKB; UG/EG - Mensa
gemäß Systembeschreibung in ZTV
2 Räume im UG, Schleuse und Flur 11 + 10 m2
4 Räume im EG 2,5 - 3 - 11 - 13,5 m2

Ausführung als GK-Decke ohne Zusatzlast,
Konstruktionshöhe der UK bis GK-Bekleidung:
 im UG h 164 cm
 im EG h 134 cm
UK Deckenbekleidung h = 2,50 m über OK FFB
Beplankung: 1 x 12,5 mm, GKB
Menge: 55,000 m2

**07.10 AHD - Akustik, 1-lagig GKB; UG - SH**
AHD - Akustik, 1-lagig GKB; UG - SH
gemäß Systembeschreibung in ZTV
für 14 Räume im UG: Umkleiden, Flure, Schleuse, Konditionsraum.
Einzel - Raumgrößen18 bis 50 m2

Ausführung als GK-Decke ohne Zusatzlast,
Konstruktionshöhe der UK bis GK-Bekleidung:
h ca. 0,70 bis 0,90 m
UK Deckenbekleidung h = ca. 2,50 m über OK FFB
Beplankung: 1 x 12,5 mm, GKB
Menge: 410,000 m2

**07.11 Deckenverstärkung Zusatzlasten AHD glatt und AHD Akustik**
Deckenverstärkung Zusatzlasten AHD glatt und AHD Akustik
zusätzliche Unterkonstruktion - falls erforderlich - gemäß Vorgabe des Systemherstellers
Der Nachweis ist als Eintrag in die Pläne zu erbringen und der BÜ zu übergeben.
Menge: 30,000 m2

**07.12 Randabschluss AHD glatt, ohne Schattenfuge,**
Randabschluss AHD glatt, ohne Schattenfuge,
stumpf gestoßen mit Spezialpapierband mit selbstklebenden Klebestreifen, zur angrenzenden Bauteiltrennung, verspachtelt, Oberflächenqualität Q2

Siehe Deckenspiegel; für AHD mit GKB und GKBI Beplankung
Mensa und Sporthalle
Menge: 710,000 m

**07.13 Randabschluss AHD - Akustik mit Schattenfuge.**
Randabschluss AHD - Akustik mit Schattenfuge.
Randprofil schwarz lackiert, Breite Schattenfuge = 15 mm, Abschluss der Decklage mit Kunstoffschiene Abschlussprofil verpachtelt, Q2

Ausführung der Unterkonstruktion aus verzinkten Stahlblechprofilen DIN 18182-1, als Randprofil, schwarz lackiert
Befestigung in Wand, STB / Massivholz,
und bauaufsichtlich zugelassenen Befestigungsmitteln.
Ausführung gemäß Herstellervorgaben

Siehe Deckenspiegel
Menge: 460,000 m

**07.14 AHD - Akustik, Fries 10 cm**
AHD - Akustik, Fries 10 cm
Ausbildung verspachtelter Fries mit b = 10 cm
Spachtelung Qualitätsstufe Q2, malerfertig.
Menge: 460,000 m

### Titel 08 Freitragende Decken (FTD) Innenraum - Mensa + SH

**08.01 DE.GK03 - 2 x CW 75; 1-lagig GKB - Mensa**
DE.GK03 - 2 x CW 75; 1-lagig GKB
gemäß Systembeschreibung in ZTV
über Sanitärräumen und Kopierraum im OG Mensa
rechteckig, Einbindung Schacht MS.8
Fläche 21 m2
Umfang: 20 m
Ausführung als freitragende-Decke
UK Deckenbekleidung h = ca. 2,50 cm über OK FFB.

Bekleidung: 1 x GKB 12,5 mm
Menge: 21,000 m2

**08.02 DE.GK03 - 2 x CW 75; 1-lagig GKB - SH OG**
DE.GK03 - 2 x CW 75; 1-lagig GKB - SH OG
gemäß Systembeschreibung in ZTV
über Sanitärräumen im OG Sporthalle
rechteckig
Fläche 15,5. m2
Umfang: 18,2 m
Ausführung als freitragende-Decke
UK Deckenbekleidung h = ca. 2,50 cm über OK FFB.

Bekleidung: 1 x GKB 12,5 mm
Menge: 21,000 m2

**08.03 DE.GK04 - 2 x CW 75 -F 30; 1 lagig GKF; Mensa -Flur**
DE.GK04 - 2 x CW 75 -F 30; 1 lagig GKF; Mensa -Flur
gemäß Systembeschreibung in ZTV
für Flur im OG Mensa
Z-Förmig
Fläche 22 m2
Umfang: 30 m
Ausführung als freitragende-Decke
UK Deckenbekleidung h = ca. 2,55 cm über OK FFB.

Bekleidung: 1 x GKF 18 mm
Menge: 22,000 m2

**08.04 Anschlüsse DE.GK03, CW 75 - Mensa OG**
Anschlüsse DE.GK03, CW 75
gemäß Systembeschreibung in ZTV
für freitragende Decken - Konstruktion mit CW 75 - Profilen
seitlich an begrenzende Wandflächen
Mensa OG
Menge: 20,000 m

**08.05 Anschlüsse DE.GK 03, CW 75 - SH OG**
Anschlüsse DE.GK 03, CW 75 - SH OG
gemäß Systembeschreibung in ZTV
für freitragende Decken - Konstruktion mit CW 75 - Profilen
seitlich an begrenzende Wandflächen
Sporthalle OG 20 m
Menge: 20,000 m

**08.06 Anschlüsse DE.GK04, CW 75; F 30- Mensa OG**
Anschlüsse DE.GK04, CW 75; F 30
für freitragende Decken -Konstruktion mit CW 75- Profilen,
seitlich an begrenzende Wandflächen
Anforderung an Brandschutz: F 30
Mensa OG 30 m
Menge: 30,000 m

### Titel 09 BS- und Akustikdecke Mensa OG; "Decke unter Decke"

*Hinweis: Hinweis Deckenbekleidungen: Zulassúng und Nachweise*
Hinweis auf Zulassung / Nachweise:
 siehe Systembeschreibung in ZTV
 Detailhinweise in den Positionen

**09.01 AHD DE.GK07 Brandschutz-Unterdecke**
AHD DE.GK07 Brandschutz-Unterdecke
gemäß Systembeschreibung in ZTV

für Räume im OG Mensa;
unter schrägen Dachflächen mit 13 °Neigung
Einzel - Raumgrößen > 5 m2
als glatte GK-Decken, unter Dachkonstruktion aus Gefachen,
zwischen Stb.-Wänden
Ausführung als GK-Decke mit Zusatzlast,
Konstruktionshöhe der UK bis GK-Bekleidung: h ca. 185 mm
UK Deckenbekleidung h = ca. 3,00 bis 5,60 m über OKFB.
Beplankung: 2 x GKF 12,5 mm
Menge: 503,000 m2

**09.02 AHD DE.GK07 Brandschutz-AHD, Abhanghöhe 30 mm**
AHD DE.GK07 Brandschutz-AHD, Abhanghöhe 30 mm
im Bereich Deckensprung
Abhägung ca 30 mm
Menge: 10,000 m2

**09.03 Deckensprung 160 mm in AHD DE.GK07**
Deckensprung 160 mm in AHD DE.GK07
im Bereich der Lüftungsabsaugung im Speisesaal
einschließlich erforderlicher UK
Beplankungshöhe 160 mm,
Plattentyp: wie für AHD DE.GK07 Brandschutz-Unterdecke
gemäß DT GH_24304
Menge: 6,000 m

**09.04 Wandanschluss BS-Unterdecke an Stb.-Wände**
Wandanschluss BS-Unterdecke an Stb.-Wände
gemäß Systembeschreibung in ZTV
horizontal oder mit Dachneigung 13°
mit CD-Anschlussprofil, Spachtel und Trennstreifen; zusätzlich mit flexiblem Eckenprofil aus Stahlblech, verzinkt, 100/06
Menge: 310,000 m

**09.05 AHD DE.HP04 Holzlamellen-Akustikpaneel OG**
AHD DE.HP04 Holzlamellen-Akustikpaneel OG
gemäß Systembeschreibung in ZTV;
unter Dach mit Neigung 13°, im 1. OG
Einbauhöhe: 3,30 m - 5,56 m ü. OKFB
Abhanghöhe 130 mm:
- Speisesaal, Sonst Ext, Bespr.  290 m2
Abhanghöhe 700 bis 2000 mm:
- Büros, Küche, Flur ZVB  110 m2

Untergrund: unterhalb der GK - Brandschutzunterdecke
DE.GK 07

Oberflächenbehandlung siehe Zulagen
Menge: 403,000 m²

**09.06 Wandanschluss AHD - Akustikpaneele, OG**
Wandanschluss AHD - Akustikpaneele, OG
gemäß Systembeschreibung in ZTV
- an StB- oder Trockenbauwänden mit GK-Bekleidung
- an bauseitige Wandbekleidungen aus 3 Schichtplatten
horizontal oder mit Dachneigung 13°
- mit flexiblem Eckenprofil aus Stahlblech, verzinkt, 100/06
- Abschluss der Akustikpaneele mit 10 mm Abstand zu Wand
Menge: 250,000 m

**09.07 AHD Dämmung Auflage Mineralwolle, 30 mm, A1**
*** Bezugsbeschreibung
AHD Dämmung Auflage Mineralwolle, 30 mm, A1
auf den Akustikpaneelen.

Die Matten sind vollflächig und dichtgestoßen zwischen den Unterkonstruktionsprofile einzubauen und auf geeignete Weise gegen Herabfallen zu sichern.

nichtbrennbar / Euroklasse A1
Anwendungsgebiet DI, WI-zk (DIN 4108-10)

Einseitig mit schwarzem Glasvlies kaschiert
Menge: 415,000 m²

**09.08 AHD Dämmung Auflage Miwo in Folie, 30 mm, A1**
*** wie Position 09.07
AHD Dämmung Auflage Miwo in Folie, 30 mm, A1
im Bereich Speisesaal mit (Lüftungsabsaugung über Fuge
Südlich der Mittelpfette: Mineralwolle in Folie verpackt
Menge: 32,000 m2

**09.09 Zulage Oberflächenbehandlung Holzlamellen-Akustikpaneel**
Öl, leicht weisslich, durchscheinend, W10-H

Werkseitige Behandlung der Paneeloberfläche mit Öl. Farbe: leicht weisslich / Maserung durchscheinend

- Elementoberfläche strukturiert
- matte, offenporige, strapazierfähige, schmutz- und wasserabweisende Oberfläche
- Das Öl muss geeignet sein für den Innenbereich.
Menge: 415,000 m²

**09.10 Laibungsbekleidung Oberlicht mit GKF 20 mm**
Laibungsbekleidung Oberlicht mit GKF 20 mm
Ecken und Anschluss an Brandschutz-Unterdecke
Direktbeplankung auf bauseitige Sparren/Pfetten aus Konstruktionsholz
Abmessungen:
- dreiseitig L x B = ca. 833 x 38 cm
- einseitig  L x B = ca. 833 x 58 cm

gem. Detail-Nr. DT_GH_24430
Menge: 21,000 m2

**09.11 Laibungsbekl. Ausklinkung Sparren in GKF**
Laibungsbekl. Ausklinkung Sparren in GKF
passgenaue Ausklinkung im Bereich der Sparren herstellen;
Fugenbreite max 5 mm
Abmessung Sparren 24 x 28 cm
Menge: 10,000 St

**09.12 Laibungsbekleidung Oberlicht 3-S Platte**
Verkleidung der Laibungsflächen des Oberlichtes
aus 19 mm Fichte Dreischichtplatten
Ecken und Anschluss an Holz-Akustikdecke (unterer Abschluss) auf Gehrung gefügt,
Oberfläche mit 1-seitiger Wohn- Sichtqualität gem. ZTV BSPH, Faserrichtung horizontal, Schraublöcher verstöpselt

Abmessungen: L x B = ca. 833 x 63 cm
einschließlich aller erforderlichen Schrägschnitte für Anpassung an Dachneigung

gem. Detail-Nr. DT_GH_24430
Menge: 13,000 m²

**09.13 Laibungsbekl. Ausklinkung Sparren in 3-S Platte**
Laibungsbekl. Ausklinkung Sparren in 3-S Platte
passgenaue Ausklinkung im Bereich der Sparren herstellen;
Fugenbreite max 5 mm
Abmessung Sparren 24 x 28 cm
Menge: 10,000 St

**09.14 Unterkonstruktion 30/50 mm Leisten**
Unterkonstruktion 30/50 mm Leisten
für seitliche Bekleidung parallel zum Sparren
und Eckausbildung 3-S Platte zu Akustikpaneel
Abmessungen: L x B = ca. 105 x 63 cm
inkl. schrägem Zuschnitt
Menge: 25,000 m

### Titel 10 Mensa Akustikdecke OG Ausschnitte/Revisionsklappen

**10.01 AHD1 Revisionsöffnung als Klappe ca. 625x599 mm**
*** Bezugsbeschreibung
Beschreibung der Reviklappen: in Systembeschreibung in ZTV!

Revisionsklappe mit Aluminiumrahmen zur Füllung mit Akustikpaneel in gleicher Oberflächenausführung wie die Hauptposition (AHD1a/b)

- Abmessungen: 625 x 599 x 42,5 mm (innen 40,5 mm)
- Rahmen liegt auf 27 mm Unterkonstruktion auf und wird mit 4 Schrauben seitlich an UK befestigt
- 2 Stück Innensechskant-Schlösser
- 2 Spezialbänder zum Aufklappen (90°), im geschlossenen Zustand nicht sichtbar
- Kettensicherung gegen abklappen
- Holzdeckel wird bauseits aus normalem Akustikelement zugeschnitten und auf den Alurahmen festgeschraubt. Es können selbstbohrende Schrauben verwendet werden oder alternativ Löcher in den Rahmen gebohrt werden.

- Öffnungsmaß ca. 610/610 mm

Hinweis:
- Kann bündig in Decke mit Rundum 4 mm Fuge eingelassen werden.

Akustikpaneelfläche ist in der Hauptposition vergütet.
Menge: 9,000 St

**10.02 AHD1 Revisionsöffnung als Klappe ca. 625x370 mm**
*** wie Position 10.01
Abmessungen: ca 625x370 mm
Menge: 5,000 St

**10.03 AHD1/2 Bohrungen Ø 68mm**
Bohrung in Holz-Akustikpaneel bzw. 3-S-Platte
Ø 68mm

Die Bohrungen sind ausrissfrei auszuführen.
Anarbeiten, geteilte Platten mit erschwerter Zugänglichkiet sind ind die Pos mit einzukalkulieren.
Menge: 138,000 St

**10.04 AHD1 Ausschnitte Ø 112mm**
Ausschnitte in Element (Holz-Akustikpaneele)  Ø 112mm für Lautsprecher

Die Ausschnitte sind ausrissfrei auszuführen.
Anarbeiten, geteilte Platten mit erschwerter Zugänglichkiet sind ind die Pos mit einzukalkulieren.
Menge: 16,000 St

**10.05 AHD1 Ausschnitt rechteckig 280x60**
Ausschnitt in Element (Holz-Akustikpaneele)
rechteckig ca. 280x60mm für Rettungszeichen

Die Ausschnitte sind ausrissfrei auszuführen.
Anarbeiten, geteilte Platten mit erschwerter Zugänglichkiet sind ind die Pos mit einzukalkulieren.
Menge: 2,000 St

**10.06 UK für Leuchten Gewicht über 3 kg/m2**
Menge: 10,000 St

### Titel 11 F90 AB UHD Decke Sporthalle EG

**11.01 UHD F90-AB; EG Sporthalle;**
UHD F90-AB; EG Sporthalle;
gemäß Systembeschreibung in ZTV
Brandschutzanforderung F90
Für die gesamte Konstruktion muß eine Zulassung vorliegen.

Geometrie: recheckig, bxl = 2,70 x 16,70 m
Decke horizontlal verlaufend,
zwischen bauseitigen Stb.-Wänden und Stb.-Unterzügen
UK Deckenbekleidung h = 3,15 m über OK FFB
Spannweite 2,70 m
Unterkonstruktion
35 Stück QR-Rohre 60x60x5 mm;
Länge für Spannweite von 2700 mm,
Rohbautoleranzen sind durch geeignete Maßnahmen auszugleichen. QR-Rohr beidseitig aufgelegt auf Stahlwinkel:
Stahlwinkel 60/60/60 x 4mm

Bekleidung:
ober- und unterseitig jeweils 30 mm;
einschließlich aller erforderlicher vertikaler Plattenstreifen, gemäß Herstellervorgabe.
Höhe der Plattenstreifen abhängig von Stahl-Profilabmessung.

einschließlich
- aller erforderlicher Bohrungen und Befestigungsmittel an Stb.-Untergrund, nach statischer Erforderniss
- Fugenausbildung zu Stb.-Bauteilen bzw. Schachtwand
  Fugenverfüllung d = 2,5 mm, b = 120 mm, im Brandfall aufschäumend, gemäß Herstellervorgabe

In den EP ist die gesamte Deckenkonstruktion einschließlich aller Verbindungsmittel, Bohrungen und Befestigungsmittel an die genannten Untergründe sowie sämtliche Fugenausbildungen einzukalkulieren.

Konstruktion gemäß Details:
DT_IA_43100; DT_IA_43101
Menge: 45,000 m2

**11.02 QR-Rohr 60x60x5 mm, 2,70 m zusätzlich**
QR-Rohr 60x60x5 mm, 2,70 m zusätzlich
Länge für Spannweite von 2700 mm
wie in vorheriger Position beschrieben
mit jeweils 2 Auflagerwinkeln
für Mehrmengen falls erforderlich
Menge: 1,000 St

**11.03 Hinterfüllung 5 mm, zwischen QR-Rohr / untere BS-Platte**
Hinterfüllung 5 mm, zwischen QR-Rohr / untere BS-Platte
Fugenverfüllung d = 5 mm, b = 60 mm, im Brandfall aufschäumend, gemäß Herstellervorgabe
Länge jeweils 2,70 m
Menge: 35,000 St

### Titel 12 Öffnungen, Durchbrüche, Reviklappen in Decken für HLS, ELT

*Hinweis: Revisionsklappen in GK - AHD mit UK und Öffnungen*
Revisionsklappen gemäß Systembeschreibung in ZTV

für vorbeschriebene GK-Abhangdecken, systemgeeignet, als Standard-Revisionsklappen ohne Brandschutzanforderung,
liefern und gem. Angabe des Systemherstellers betriebsbereit einbauen,
einschließlich einmessen der Öffnung gem. Planungsangabe des AG.
mit GK-Plattenfüllung versehen und anspachteln, Platteneinlagen in Deckenqualität (glatt bzw. Akustik)

In den EP ist auch das notwendige Auswechseln der Decken- Unterkonstruktion und der zusätzlich erforderlichen Abhängungen enthalten.

**12.01 Revisionsklappen, 40 x 40; AHD - glatt**
Revisionsklappen, 40 x 40; AHD - glatt
gemäß Systembeschreibung in ZTV
im Bereich glatte AHD -Decke
Abmessung b x l =  40 x 40 cm
Bekleidung: einlagig
Menge: 52,000 St

**12.02 Revisionsklappen, 40 x 60; AHD - glatt**
Revisionsklappen, 40 x 60; AHD - glatt
gemäß Systembeschreibung in ZTV
im Bereich glatte AHD -Decke
Abmessung b x l =  40 x 60 cm
Bekleidung: einlagig
Menge: 2,000 St

**12.03 Revisionsklappen, 45 x 60; AHD - glatt**
Revisionsklappen, 45 x 60; AHD - glatt
gemäß Systembeschreibung in ZTV
im Bereich glatte GK-Decke
Abmessung b x h = 40 x 50 cm
Menge: 3,000 St

**12.04 Revisionsklappen, 60 x 60; AHD - glatt**
Revisionsklappen, 60 x 60; AHD - glatt
gemäß Systembeschreibung in ZTV
im Bereich glatte GK-Decke
Abmessung b x h = 60 x 60 cm
Menge: 43,000 St

**12.05 Revisionsklappen, 40 x 40; AHD - Akustik**
*** Bezugsbeschreibung
Revisionsklappen, 40 x 40; AHD - Akustik
gemäß Systembeschreibung in ZTV
im Bereich AHD mit Akustik - Platten
Abmessung b x h = 40 x 40 cm
Menge: 41,000 St

**12.06 Revisionsklappen, 60 x 60; AHD - Akustik**
*** wie Position 12.05
Revisionsklappen, 60 x 60; AHD - Akustik
Abmessung b x h = 60 x 60 cm
Menge: 27,000 St

**12.07 AHD - Akustik, Fries 5 bis 10 cm, Reviklappen 40 x 40**
*** Bezugsbeschreibung
AHD - Akustik, Fries 5 bis 10 cm, Reviklappen 40 x 40
umlaufend um Reviklappen in AHD -Akustik
Ausbildung verspachtelter Fries mit b = 10 cm
Spachtelung Qualitätsstufe Q2, malerfertig.
Menge: 41,000 St

**12.08 AHD - Akustik, Fries 5 bis 10 cm, Reviklappen 60 x 60**
*** wie Position 12.07
Menge: 27,000 St

**12.09 Revisionsklappen, 40 x40; Holz-Akustik F 30**
Revisionsklappen, 40 x40; Holz-Akustik F 30
gemäß Systembeschreibung in ZTV
im Bereich Holz-Akustik Decken mit F 30 Anforderung
Abmessung b x l =  40 x 40 cm
Bekleidung: einlagig
Bereich: Mensa OG Flur OG; Speisesaal EG
Menge: 2,000 St

**12.10 Revisionsklappen, 60 x 60; Holz-Akustik F 30**
Revisionsklappen, 60 x 60; Holz-Akustik F 30
gemäß Systembeschreibung in ZTV
im Bereich Holz-Akustik Decken mit F 30 Anforderung
Abmessung b x l =  60 x 60 cm
Bekleidung: einlagig
Bereich: Mensa OG; Büros, Besprecher, Küche; Sonst.Extern
Menge: 9,000 St

**12.11 Revisionsklappen, 45 x 60; Holz-Akustik F 30**
Revisionsklappen, 45 x 60; Holz-Akustik F 30
gemäß Systembeschreibung in ZTV
im Bereich Holz-Akustik Decken mit F 30 Anforderung
Abmessung b x l =  45 x 60 cm
Bekleidung: einlagig
Bereich: Mensa OG; Flur
Menge: 3,000 St

*Hinweis: ELEKTRO und HLS Öffnungen in AHD*

**12.12 Kabelauslass für Anbauteile, ELT**
Kabelauslass für Anbauteile, ELT
zum Beispiel:
- Optischer Signalgeber
- Akustischer Signalgeber
- ELA Lautsprecher Aufbau Pendel rund
- Pendelleuchten
Menge: 140,000 St

**12.13 Kabelauslass für Anbauteile, ELT - Verspachtelung**
Kabelauslass für Anbauteile, ELT - Verspachtelung
in Decken mit Brandschutz-Anforderung
mit Verspachtelung nach Kabeldurchführung
Menge: 0,000 St

**12.14 Aussparung rund, ELT d = 60 - 75 mm; in FTD / AHD - glatt**
Aussparung rund, ELT d = 60 - 75 mm; in FTD / AHD - glatt
für Downlights, Sicherheitsleuchten, Signalgeber, Präsenz- und Rauchmelder, etc.
Menge: 255,000 St

**12.15 Aussparung rund, ELT d = 100 - 150 mm; in FTD / AHD - glatt**
Aussparung rund, ELT d = 100 - 150 mm; in FTD / AHD - glatt
für Einbau-Downlights; Lautsprecher
Menge: 216,000 St

**12.16 Aussparung rund, HLS d = 100 - 150 mm; in FTD / AHD - glatt**
Aussparung rund, HLS d = 100 - 150 mm; in FTD / AHD - glatt
für Tellerventile Abluft-Zuluft
Menge: 200,000 St

**12.17 Aussparung rund, ELT d = 300 - 600 mm; in FTD / AHD - glatt**
Aussparung rund, ELT d = 300 - 600 mm; in FTD / AHD - glatt
für Einbau-Leuchten mit d 300 oder d 600 mm
d 600 mm: Sporthalle im Raum Anlieferung 12 St.
Menge: 28,000 St

**12.18 Aussparung rund, ELT d = 60 - 75 mm; in AHD - Akustik**
Aussparung rund, ELT d = 60 - 75 mm; in AHD - Akustik
für Downlights, Sicherheitsleuchten, Signalgeber, Präsenz- und Rauchmelder, etc.
Menge: 90,000 St

**12.19 Aussparung rund, ELT d = 100 - 150 mm; in AHD - Akustik**
Aussparung rund, ELT d = 100 - 150 mm; in AHD - Akustik
Für Einbau-Downlights; Lautsprecher
Menge: 100,000 St

**12.20 Aussparung rund, HLS d = 100 - 150 mm; in AHD - Akustik**
Aussparung rund, HLS d = 100 - 150 mm; in AHD - Akustik
für Tellerventile Abluft-Zuluft;
Menge: 60,000 St

**12.21 Aussparung rund, ELT d = 300 mm; in AHD - akustik**
Aussparung rund, ELT d = 300 mm; in AHD - akustik
für Einbau-Leuchten mit d 300
Menge: 34,000 St

*Hinweis: Aussparungen in Holz-Akustik als "Decke unter Decke"*

**12.22 Aussparung rund, ELT d = 60 - 75 mm; in AHD - Holz Akustik**
Aussparung rund, ELT d = 60 - 75 mm; in AHD - Holz Akustik
für Downlights, Sicherheitsleuchten, Signalgeber, Präsenz- und Rauchmelder, etc.
Menge: 50,000 St

**12.23 Aussparung rund, ELT d = 100 - 150 mm; in AHD - Holz Akustik**
Aussparung rund, ELT d = 100 - 150 mm; in AHD - Holz Akustik
für Einbau-Downlights; Lautsprecher
Menge: 34,000 St

**12.24 Aussparung rund, ELT d = 300 mm; in AHD - Holz Akustik**
Aussparung rund, ELT d = 300 mm;  in AHD - Holz Akustik
für Einbau-Leuchten mit d 300
Menge: 13,000 St

**12.25 Aussparung eckig, 280 x 60 mm; in AHD - Akustik -**
Aussparung eckig, 280 x 60 mm; in AHD - Akustik - Rettungsweg-Leuchte
für Leuchten "Rettungsweg" in Fluren (P + Nummer)
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Menge: 0,000 St

### Titel 13 Bestandsdokumentation BA 2; Zustimmung Einzelfall

**13.01 Bescheinigung Brandschutz II / Zustimmung im Einzelfall**
*** Pauschalposition
Bescheinigung Brandschutz II / Zustimmung im Einzelfall

Einige der geplanten Konstruktionen weichen von geprüften Konstruktionen bzw. den Verwendbarkeitsnachweisen ab.

Der AN erwirkt vom Hersteller des Systems eine Ergänzung zum Verwendbarkeitnachweis;
bzw. falls dies nicht möglich ist eine Zustimmung im Einzelfall / Vorhabenbezogene Bauartgenehmigung.

Dies betrifft folgende Konstruktionen:

- Freitragende Decken, mit Brandschutzanforderung
- Wandanschlüsse von Wänden und Vorsatzschalen an Decken, mit Brandschutzanforderung
Menge: 1,000 psch

**13.02 Bestandsdokumentation Sporthalle und Mensa**
*** Pauschalposition
Bestandsdokumentation
Zusammenstellen einer Dokumentation für alle vom AN in diesem LV erbrachten Leistungen und unter Berücksichtigung der Normenvorgaben der VOB bestehend aus:

1) Inhaltsverzeichnis
- mit Darstellung und Kennzeichnung aller Dokumente
- mit Ortsbezug (Bauteil, Ebene, Einbauort)
2) Ausführungsbeschreibung
- Kurzdarstellung der beauftragten Leistung (kurz-LV)
3) Technische Unterlagen, wie z.B.:
- Technische Datenblätter
- Prüfatteste, bauaufsichtliche Zulassungen, Gütezeichen, Zertifikate, Zeugnisse, Zustimmung im Einzelfall
- Bescheinigungen und Protokolle, Fachunternehmer- erklärung, EG-Konformitätserklärung
- Gewährleistungsbescheinigungen, Garantieerklärungen
- Entsorgungsnachweise
4) Nachweise zu TÜV, VDS, SV-/SK-Prüfungen und
behördlichen Genehmigungen
5) Nachweise zu Inbetriebnahme, Abnahme, Übernahme, wie
z.B.:
- Abnahmeprotokolle
- Einweisungsprotokolle, z.B. bei techn. Anlagen
6) Aufstellung aller beteiligten Hersteller, Lieferanten und
  Nachunternehmer
7) Betriebserforderliche Unterlagen, wie z.B.
- Betriebsanleitungen, Handbücher
- Wartungsanleitungen
- Instandhaltungsanweisungen
- Reinigungs- und Pflegeanweisungen
8) Bestandspläne wie z.B.:
- Planliste
- Montage- und Werkzeichnungen
- Türlisten
- Grundrisse
- Detailpläne

Die Unterlagen sind in
- 1-facher Ausfertigung in Papier
- 3-fach digital auf Datenträger
spätestens 12 Werktage vor dem Abnahmetermin geordnet nach den o.g. Punkten und abgeheftet in beschrifteten Akten-Ordnern über die BÜ dem AG auszuhändigen.
Menge: 1,000 psch

### Titel 14 Stundenlohnarbeiten

*Hinweis: Hinweis: Stundenlohnarbeiten*
Vor Beginn von Stundenlohnarbeiten müssen diese schriftlich vereinbart werden. Hierzu muss der AN einen Antrag auf Regiearbeiten ausfüllen und an die Objektüberwachung zur Prüfung senden. Es sind die geschätzte Zahl an Stunden je Berufsgruppe vom AN anzugeben sowie mit den Verrechnungssätzen zu multiplizieren. Ebenso sind die geschätzten, ortsüblichen Kosten für Material, Geräte und Sonstiges vom AN einzutragen. Ohne schriftliche Genehmigung des Regieantrags, keine Ausführung und Abrechnung.

Diese müssen außer den Angaben nach § 15 Abs. 3 VOB/B
- das Datum
- die Bezeichnung der Baustelle,
- die Namen der Arbeitskräfte und deren Berufs-, Lohn-, oder Gehaltsgruppe,
- die genaue Bezeichnung des Ausführungsortes innerhalb der Baustelle,
- die Art der Leistung,
- die zeitliche Dauer der Leistungen im halbstündigen Rhythmus
- die geleisteten Arbeitsstunden je Arbeitskraft, ggf. aufgegliedert nach Mehr-, Nacht-, Sonntags-, und Feiertagsarbeit
- die genaue Art und Menge des verbrauchten Materials bezogen auf die jeweiligen Einzelleistungen sowie nach im Verrechnungssatz nicht enthaltenen Erschwernissen und die Gerätekenngrößen enthalten.

Die Originale der Stundenlohnzettel behält der AG, die bescheinigten Durchschriften erhält der AN.

Abrechnung:

Die im Leistungsverzeichnis vorgesehenen Stundenlohnarbeiten
(Löhne) sind im wesentlichen für die nicht genau zu erfassenden und wegen verschiedener Erschwernisse nicht kalkulierbaren Arbeiten, sowie für verschiedene Provisorien und Anpassarbeiten vorgesehen. Es werden nur auf der Baustelle geleistete Stunden anerkannt.

Alle auf Nachweis auszuführenden Arbeiten bis zur Gesamt-
Fertigstellung werden nach diesen Preisen abgerechnet.

Durch den Unternehmerzuschlag sind sämtliche bei der Ausführung von Stundenlohnarbeiten entstehenden Einzel- und Gemeinkosten, anteilige Baustellengehaltskosten, Ausfallstunden, sowie Wagnis und Gewinn abgegolten. Ebenfalls enthalten sind die Kosten für Werkzeug und Kleingeräte bis zu einem Anschaffungswert von 3000 (Netto).

In den Lohnnebenkosten sind alle Nebenkosten, wie Auslösungen, Wegegelder, Unterkunfts- und Übernachtungsgelder, Kosten der Familienheimfahrten, Beförderungskosten und Wegezeitentschädigungen der auf der Baustelle beschäftigten Arbeitnehmer enthalten.

Die Stundenlohnzettel müssen vom AN dem entsprechenden, genehmigten Regieantrag zugeordnet werden. Der AN hat über Stundenlohnarbeiten arbeitstäglich Stundenlohnzettel in 2facher Ausfertigung einzureichen.

**14.01 Stundensatz Meister/in, Polier/in und Gleichgestellte**
Arbeiten, welche nicht in den Positionen erfasst sind und gegen Nachweis zur Ausführung kommen:
Meister/in, Polier/in und Gleichgestellte
Menge: 50,000 h

**14.02 Stundensatz Vorarbeiter/in, Facharbeiter/in, Gleichgestellte**
Arbeiten, welche nicht in den Positionen erfasst sind und gegen Nachweis zur Ausführung kommen:
Vorarbeiter/in, Facharbeiter/in, Gleichgestellte
Menge: 50,000 h

**14.03 Stundensatz Werker/in, Helfer/in und Gleichgestellte**
Arbeiten, welche nicht in den Positionen erfasst sind und gegen Nachweis zur Ausführung kommen:
Werker/in, Helfer/in und Gleichgestellte
Menge: 50,000 h
